# Fenster + Türen Geb 5 + 9, AfA Trier
Angebotsaufforderung (GAEB DA XML 3.3, DA83)
Projekt: 26_08
Währung: EUR
Erstellt mit: GXML Toolbox V3.3 R20220330, ORCA AVA 27 27.00.00, 20.07.2026

## 03 VH03 Metallbauarbeiten AfA Gebäude 5 + 9

### Bereich 01 Metallbauarbeiten Gebäude 5

*Hinweis: VORBEMERKUNGEN*
VORBEMERKUNGEN

A. Allgemein:

Alle im LV beschriebenen Leistungen sind grundsätzlich einschließlich kompletter Lieferung, betriebsfertiger Montage und betriebsfertiger Übergabe anzubieten. Es wurde deshalb bei den einzelnen Positionen auf selbstverständliche Ausdrücke wie liefern, verlegen, installieren, montieren, beschaffen und betriebsfertiger Anschluss soweit wie möglich verzichtet. Sollen nur Einzelleistungen wie z.B. nur Lieferung oder nur Montage ausgeführt werden, so ist dies im Text ausdrücklich beschrieben.

B. Allgemeine Regelungen für Bauarbeiten jeder Art DIN 18299

0.1 Angaben zur Baustelle

0.1.1
Lage der Baustelle, Umgebungsbedingungen, Zufahrtsmöglichkeiten und Beschaffenheit der Zufahrt sowie etwaige Einschränkungen bei ihrer Benutzung.

Die Baustelle befindet sich in Trier, Dasbachstraße 19, 54292 Trier-Nord. Die Liegenschaft ist über eine Schranke gesichert, kann jedoch befahren werden.

0.1.3
Art und Lage der baulichen Anlagen, z. B. auch Anzahl und Höhe der Geschosse.

Die nachfolgend beschriebenen Arbeiten befinden sich im Gebäude 5 + 9.

Gebäude 5:
Das Gebäude besteht aus 3 Geschossen zzgl. Keller- und Dachgeschoss.
Die Arbeiten finden ausschließlich im KG, EG, OG1 und OG2 statt.

Gebäude 9:
Das Gebäude besteht aus 2 Geschossen zzgl. Keller- und Dachgeschoss.
Die Arbeiten finden in allen Geschossen statt.

0.1.4
Verkehrsverhältnisse auf der Baustelle, insbesondere Verkehrsbeschränkungen.

Die Baustelle befindet sich auf der geschlossenen und gesicherten Liegenschaft der AfA Trier. Die Zufahrt ist durch einen Sicherheitsdienst kontrolliert und die Einfahrt über eine Schranke gesichert.
Im Bereich der Liegenschaft muss Schrittgeschwindigkeit gefahren werden.

0.1.5
Für den Verkehr freizuhaltende Flächen.

Freizuhaltende Flächen in Abstimmung mit Leitung AfA und Bauleitung.

0.1.6
Baustellenumfeld

Im Umfeld des Baugeländes sind ausreichend Flächen für die Baustelleneinrichtung vorhanden.
Umfang und Lage der erforderlichen Flächen sind vor Baubeginn einvernehmlich mit der örtlichen Bauleitung festzulegen.

Bauseits wird ein Bauzaun, sowie ein Fassadengerüst gestellt.

0.1.7
Lage, Art, Anschlusswert und Bedingungen für das Überlassen von Anschlüssen für Wasser, Energie und Abwasser.

Anschlüsse (Baustrom und Wasser) werden vom Bauherr gestellt.

0.1.8
Lage und Ausmaß der dem Auftragnehmer für die Ausführung seiner Leistungen zur Benutzung oder Mitbenutzung überlassenen Flächen und Räume.

Im Umfeld des Baugeländes sind ausreichend Flächen für Lagerungen vorhanden.
Umfang und Lage der Flächen sind vor Baubeginn einvernehmlich mit der örtlichen Bauleitung festzulegen.

0.1.12
Besondere Vorgaben für die Entsorgung, z. B. besondere Beschränkungen für die Beseitigung von Abwasser und Abfall.

Die Abbruch- und Ausbaumaterialien sind nach belasteten und unbelasteten Bauabfällen zu trennen. Hierbei ist nach den Vorschriften der Kreisverwaltung Trier-Saarburg zu verfahren.
Unbelasteter Bauschutt und Metallschrott werden Eigentum des AN und sind auf eine amtlich zugelassene Bauschuttdeponie abzufahren.
Belastete Bauabfälle sind gesondert entsprechend den Vorschriften und gemäß den in der Ausschreibung definierten Verfahren zu entsorgen.

0.1.18
Gegebenenfalls gemäß der Baustellenverordnung getroffene Maßnahmen.

Die Baustelle unterliegt der Baustellenverordnung.
Der Auftraggeber (AG) ist gemäß §3 Baustellenverordnung
verpflichtet, die Arbeiten bzgl. der Sicherheit und des
Gesundheitsschutzes zwischen den Ausführenden zu
koordinieren bzw. koordinieren zu lassen.

0.2 Angaben zur Ausführung

0.2.1
Vorgesehene Arbeitsabschnitte, Arbeitsunterbrechungen und Arbeitsbeschränkungen nach Art, Ort und Zeit sowie Abhängigkeit von Leistungen anderer.

Die Arbeiten müssen im laufenden Betrieb, d.h. während der Belegung der Räume ausgeführt werden. Der Ausbau / Einbau der einzelnen Türen und Fenster hat daher jeweils am gleichen Tag zu erfolgen.

Der Arbeitsablauf muss tagsaktuell mit der Bauleitung / AfA Leitung abgestimmt werden.

0.2.12
Art und Umfang der vom Auftraggeber verlangten Eignungs- und Gütenachweise.

Alle vom AG nachgefragten, zur regelhaften Funktion des Werkes notwendigen Nachweise und Datenblätter sind umgehend im Original vorzulegen und auszuhändigen.

0.2.22  Sonstiges

- Bautagesberichte
Für die Dauer der Arbeiten sind Bautagesberichte mit  Angaben über die Anzahl der Beschäftigten und die Art der Arbeiten zu führen und der Bauleitung wöchentlich zur Anerkennung vorzulegen.

- Baustellenbesprechungen
Der Auftragnehmer hat zu den Baustellenbesprechungen die der Auftraggeber regelmäßig durchführt, einen  geeigneten bevollmächtigten Vertreter zu entsenden. Die Besprechungen finden jeweils nach Vereinbarung statt.

0.4 Zusätzliche Regelungen zur Entsorgung

0.4.1 Verpakungsmaterialien
Verpackungsmaterialien Transport-, Um- und Verkaufspackungen sind gemäß §§ 4, 5 Abs. 3, 6 Abs. 2 der Verpackungsverordnung vom Auftragnehmer zu seinen Lasten zurückzunehmen und einer erneuten Verwendung zuzuführen.
Zuwiderhandlungen stellen eine Ordnungswidrigkeit im Sinne des § 18, Abs. 1 Nr. 11 AbfG in Verbindung mit § 12 Verpackungsverordnung dar und werden entsprechend den Bestimmungen des Gesetzes über Ordnungswidrigkeiten geahndet.

0.4.2 Ensorgungskalkulation
Alle im Zusammenhang mit der Entsorgung von Bauabfällen entstehenden Kosten sind, sofern nicht nachfolgend in Einzelpositionen gesondert ausgewiesen oder ausdrücklich vom Auftraggeber übernommen werden, in die Einheitspreise einzukalkulieren und werden nicht gesondert vergütet.

*Hinweis: Technische Vorbemerkungen*
1.0  Alle für die Arbeiten des AN erforderlichen Arbeits- und Schutzgerüste bis 2,00 Standhöhe sind einzukalkulieren.
Alle Gerüstbauteile müssen den Anforderungen der entsprechenden DIN Normen, DIN 4420, DIN EN 12810, DIN EN 12811 entsprechen.

Ein Bauzaun, sowie ein allumfassendes Fassadengerüst wird bauseits gestellt.

2.0 Maßnahmen der Baustelleneinrichtung sind in die Leistungspositionen einzukalkulieren und werden nicht gesondert vergütet.

3.0 Für die im Leistungsverzeichnis (LV) beschriebenen Arbeiten gelten (ohne Anspruch auf die Reihenfolge) die nachstehend aufgeführten Normen (in der jeweils aktuellen Fassung), Richtlinien, Verordnungen etc.

- VOB/ C auf dem jeweils neuesten Stand Grundlage dieses Leistungsverzeichnisses sind die jeweils gültige Ausgaben der:

1.) DIN 18 299 Allgemeine Regelungen für Bauarbeiten jeder Art
2.) DIN 18361 Verglasungsarbeiten
3.) DIN 18360 Metallbauarbeiten
4.) VOB Teil A, DIN 1960
5.) VOB Teil B, DIN 1961
6.) VOB Teil C,
7.) Unfallverhütungs-Vorschriften.

und sonstige entsprechende Normen und DIN-Vorschriften.

Für die notwendigen Reinigungs-, Entschichtungs- und Entsorgungsarbeiten wird auf die gültigen Gesetze, örtlichen Verordnungen, Satzungen und Transportbestimmungen verwiesen. Diese sind bei den zuständigen Behörden zu erfragen. Behördliche Forderungen und Auflagen sind, soweit nicht besonders beschrieben, entsprechend zu berücksichtigen.

4.0 Der Auftragnehmer ist nicht von seiner eigenen  Pflicht befreit, die Massen und sonstigen Angaben sorgfältig auf Richtigkeit hin zu überprüfen.

5.0 Den Ausschreibungsunterlagen sind
folgende Planunterlagen beigelegt:
(Verkleinerungen, ohne Maßstab !!!)

- Anlage 1 Fotos Außenfassen Geb 5
- Anlage 2 Ansichten Fenster Geb 5
- Anlage 3 Fotos Innentüren Geb 5
- Anlage 4 Grundrisse Geb 5
- Anlage 5 Systemzeichnungen Innentüren Geb 5

- Anlage 6 Fotos Außenfassen Geb 9
- Anlage 7 Ansichten Fenster Geb 9
- Anlage 8 Fotos Innentüren Geb 9
- Anlage 9 Grundrisse Geb 9
- Anlage 10 Systemzeichnungen Innentüren Geb 9

#### Abschnitt 01.01 Abbruch Fenster- und Türanlagen

*Hinweis: Hinweis Abbrucharbeiten:*
Hinweis Abbrucharbeiten:
Die unbelasteten, abgebrochenen Bauteile gehen ins
Eigentum des AN über und sind fachgerecht zu entsorgen.

Die Bestandsfotos (Anlagen 3) sind zu beachten.

Der Türausbau, sowie -einbau hat immer jeweils an einem Tag zu erfolgen, da die Zimmer belegt sind. Der Bauablauf kann tagesaktuell mit dem Nutzer / Bauleitung abgestimmt werden.
Mehrkosten für sind entsprechend einzukalkulieren.

*Hinweis: Hinweis Abbrucharbeiten Innentüren:*
Hinweis Abbrucharbeiten Innentüren:
Die nachfolgenden Position beschreiben den Abbruch von Innentüren.

**01.01.0010 Tür Stahl besch abbrechen IT.EG.F1 nicht schadstoffbelastet B 1010 mm H 2010 mm Maulweite/WD 125mm Türblatt-D 40 mm v.Hand Stoffe laden LKW AN ges.Vergüt.Entsorg.**
STLB-Bau 2025-10 084
Abbruch der Tür, der Innentür einflügelig, aus beschichtetem Stahl, im Rahmen einer Totalabbruchmaßnahme, nicht schadstoffbelastet,
Abfall ist nicht gefährlich,
Breite Nennmaß Wandöffnung '1010' mm,
Höhe Nennmaß Wandöffnung '2010' mm, einschl. Umfassungszarge, Maulweite/Wanddicke 125 mm, einschl. Beschlag,
Türblattdicke '40' mm, Ausführung innerhalb des Bauwerks, Arbeitshöhe bis 2 m,
Abbruch von Hand/mit handgeführten Kleingeräten, Ausführung erschütterungsarm DIN 4150, lärmarm, Lärmpegel max. 80 dB(A), staubarm TRGS 559, aufgenommene Stoffe zur Entsorgung sortieren, sammeln, im Behälter des AN lagern, Behältergröße nach Wahl des AN, auf LKW des AN laden,
die Entsorgung wird gesondert vergütet, Ausführung gemäß Einzelbeschreibung,
Einzelbeschreibungs-Nr 'siehe Fotos in Anlage 3: IT.EG.F1'
.
Menge: 1,000 St

**01.01.0020 Fenster IT.EG.F1 - Holz/Holzwerkstoff abbrechen nicht schadstoffbelastet H 1010 mm B 1885 mm Rahmen-D 68 mm Glas-D 10 mm Entglasen v.Hand Stoffe laden LKW AN ges.Vergüt.Entsorg.**
STLB-Bau 2026-04 084
Abbruch des Fensters, des Einfachfensters, mit Verglasung, 2-teilig, aus Holz/Holzwerkstoff, im Rahmen einer Totalabbruchmaßnahme, nicht schadstoffbelastet,
Abfall ist nicht gefährlich, Altholzkategorie A II,
Höhe Blendrahmen '1010' mm,
Breite Blendrahmen '1885' mm,
Dicke Rahmen '68' mm,
Dicke Verglasung '10' mm, Einfachverglasung, einschl. Blendrahmen, einschl. Entglasen, Ausführung innerhalb des Bauwerks, Arbeitshöhe bis 2 m,
Abbruch von Hand/mit handgeführten Kleingeräten, Ausführung erschütterungsarm DIN 4150, lärmarm, Lärmpegel max. 80 dB(A), staubarm TRGS 559, aufgenommene Stoffe zur Entsorgung sortieren, sammeln, im Behälter des AN lagern, Behältergröße nach Wahl des AN, auf LKW des AN laden,
die Entsorgung wird gesondert vergütet, Ausführung gemäß Einzelbeschreibung,
Einzelbeschreibungs-Nr 'Siehe Anlage F.EG.01'
.
Menge: 1,000 St

**01.01.0030 Tür Stahl besch abbrechen IT.OG1.05, IT.OG2.05 nicht schadstoffbelastet B 885 mm H 2010 mm Türblatt-D 40 mm v.Hand Stoffe laden LKW AN ges.Vergüt.Entsorg.**
Abbruch der Tür, der Innentür einflügelig, aus beschichtetem Stahl, im Rahmen einer Totalabbruchmaßnahme, nicht schadstoffbelastet,
Abfall ist nicht gefährlich,
Breite Nennmaß Wandöffnung '885' mm,
Höhe Nennmaß Wandöffnung '2010' mm, einschl. 2-facher
Eckzarge, bzw. Umfassungszarge (Siehe Fotos) einschl. Beschlag,
Türblattdicke '40' mm, Ausführung innerhalb des Bauwerks,
Arbeitshöhe bis 2 m,
Abbruch von Hand/mit handgeführten Kleingeräten, Ausführung erschütterungsarm DIN 4150, lärmarm, Lärmpegel max. 80 dB(A), staubarm TRGS 559, aufgenommene Stoffe zur Entsorgung sortieren, sammeln, im Behälter des AN lagern, Behältergröße nach Wahl des AN, auf LKW des AN laden,
die Entsorgung wird gesondert vergütet, Ausführung gemäß Einzelbeschreibung,
Einzelbeschreibungs-Nr
siehe Fotos in Anlage 3: IT.OG1.05, IT.OG2.05
.
Menge: 2,000 St

**01.01.0040 Tür Holz/Holzwerkstoff abbrechen IT.OG1.31, IT.OG2.31 nicht schadstoffbelastet B 885 mm H 2010 mm Maulweite/WD 150mm Türblatt-D 40 mm v.Hand Stoffe laden LKW AN ges.Vergüt.Entsorg.**
STLB-Bau 2025-10 084
Abbruch der Tür, Innentür, einflügelig, aus Holz/Holzwerkstoff, mit Einlage aus Röhrenspanplatte, im Rahmen einer Totalabbruchmaßnahme, nicht schadstoffbelastet,
Abfall ist nicht gefährlich, Altholzkategorie A II,
Breite Nennmaß Wandöffnung '885' mm,
Höhe Nennmaß Wandöffnung '2010' mm, Maulweite/Wanddicke 150 mm,
Türblattdicke '40' mm, einschl. Beschlag, einschl. Umfassungszarge, Ausführung innerhalb des Bauwerks, Arbeitshöhe bis 2 m,
Abbruch von Hand/mit handgeführten Kleingeräten, Ausführung erschütterungsarm DIN 4150, lärmarm, Lärmpegel max. 80 dB(A), staubarm TRGS 559,
aufgenommene Stoffe sammeln, im Behälter des AN lagern, Behältergröße nach Wahl des AN, auf LKW des AN laden,
die Entsorgung wird gesondert vergütet, Ausführung gemäß Einzelbeschreibung,
Einzelbeschreibungs-Nr 'Siehe Anlage IT.OG1.31, IT.OG2.31'
.
Menge: 2,000 St

*Hinweis: Hinweis Abbrucharbeiten Außentüren und Fensteranlagen:*
Hinweis Abbrucharbeiten Außentüren und Fensteranlagen:
Die nachfolgenden Position beschreiben den Abbruch von  Außentüren und Fensteranlagen.

Die Fotos der Bestands in Anlage 1 sind zu beachten.

Hinweis Abbrucharbeiten Außentüren und Fensteranlagen:
Die nachfolgenden Position beschreiben den Abbruch von  Außentüren und Fensteranlagen.

Die Bestandsfenster möglichst schadfrei aus dem Bestand auszubauen. Der Ausbau kann hierbei von Innen, als auch von Außen über das bauseitige Fassadengerüst erfolgen.
Miteinzukalkulieren sind alle Nebenarbeiten, wie zB das Fräsen der Laibung mit einer Montagefräse etc.

Der unmittelbare Arbeitsbereich ist durch Abdecken des Bodens und der unmittelbar angrenzenden Möbel zu schützen. Die Kosten hierfür sind einzukalkulieren.

Ebenso einzukalkulieren ist das Verlassen des Baubereichs nach Abschluss der Arbeiten besenrein.

**01.01.0050 Fenstertyp 1 - Kunststoff abbrechen nicht schadstoffbelastet H 2100 mm B 1050 mm Rahmen-D 68 mm Glas-D 15 mm v.Hand Stoffe laden LKW AN ges.Vergüt.Entsorg.**
*** Bezugsbeschreibung
STLB-Bau 2026-04 084
Abbruch des Fensterelements, des Einfachfensters, mit Verglasung, 4-teilig, aus Kunststoff, im Rahmen einer Totalabbruchmaßnahme, nicht schadstoffbelastet,
Abfall ist nicht gefährlich,
Höhe Blendrahmen '2100' mm,
Breite Blendrahmen '1050' mm, einschl. Blendrahmen, Isolierverglasung, 2-fach,
Dicke Rahmen '68' mm,
Dicke Verglasung '15' mm, Ausführung innerhalb des Bauwerks, Ausführung in allen Geschossen, Arbeitshöhe bis 3 m,
Abbruch von Hand/mit handgeführten Kleingeräten, Ausführung erschütterungsarm DIN 4150, lärmarm, Lärmpegel max. 80 dB(A), staubarm TRGS 559, aufgenommene Stoffe zur Entsorgung sortieren, sammeln, im Behälter des AN lagern, Behältergröße nach Wahl des AN, auf LKW des AN laden,
die Entsorgung wird gesondert vergütet, Ausführung gemäß Einzelbeschreibung,
Einzelbeschreibungs-Nr 'Fenstertyp 1, gemäß Zeichnung in Anlage 2, Fotos in Anlage 1'
.
Menge: 126,000 St

**01.01.0060 Fenstertyp 2 - Kunststoff abbrechen**
*** wie Position 01.01.0050
Fenstertyp 2, gemäß Foto in Anlage 1,
3-teilig
Breite ca. 600 mm
Höhe ca. 2100 mm
Menge: 18,000 St

**01.01.0070 Fenstertyp 3 - Kunststoff abbrechen**
*** wie Position 01.01.0050
Fenstertyp 3, gemäß Foto in Anlage 1,
8-teilig
Breite ca. 2200 mm
Höhe ca. 2100 mm
Menge: 4,000 St

**01.01.0080 Fenstertyp 4 - Kunststoff abbrechen**
*** wie Position 01.01.0050
Fenstertyp 4, gemäß Foto in Anlage 1,
1-teilig
Füllung Metalllamelle,
Breite ca. 380mm
Höhe ca. 600 mm
Menge: 6,000 St

**01.01.0090 Fenstertyp 5 - Metall abbrechen**
*** wie Position 01.01.0050
Fenstertyp 5,
Kellerfenster,
gemäß Zeichnung in Anlage 2,
Foto in Anlage 3,
2-teilig, Stahl mit Metallgitter,
Breite ca. 850mm
Höhe ca. 500 mm
Menge: 42,000 St

**01.01.0100 Außentür AT.EG.01/02, Kunststoff abbrechen nicht schadstoffbelastet B 1700 mm H 2200 mm Rahmen-D 68 mm Glas-D 15 mm Entglasen v.Hand Stoffe laden LKW AN ges.Vergüt.Entsorg.**
Abbruch der Außentüranlage (Gebäudeeingangstür),
mit Verglasung,
2-flügelig,
Foto in Anlage 3,
aus Kunststoff, im Rahmen einer Totalabbruchmaßnahme,
nicht schadstoffbelastet,
Abfall ist nicht gefährlich,
Breite Nennmaß Wandöffnung ca. 1700 mm,
Höhe Nennmaß Wandöffnung ca. 2200 mm,
Dicke Rahmen ca. 70 mm,
Dicke Verglasung ca. 10 mm, Drahtglas-Verglasung,
einschl. Beschlag, einschl. Blendrahmen, einschl. Entglasen, Ausführung innerhalb des Bauwerks, Arbeitshöhe bis 2 m,
Abbruch von Hand/mit handgeführten Kleingeräten, Ausführung erschütterungsarm DIN 4150, lärmarm, Lärmpegel max. 80 dB(A), staubarm TRGS 559, aufgenommene Stoffe zur Entsorgung sortieren, sammeln, auf LKW des AN laden,
die Entsorgung wird gesondert vergütet.
Menge: 2,000 St

#### Abschnitt 01.02 Entsorgung

*Hinweis: Hinweis Entsorgungsarbeiten:*
Hinweis Entsprgungsarbeiten:
Die unbelasteten, abgebrochenen Bauteile gehen ins
Eigentum des AN über und sind fachgerecht zu entsorgen.

Die Zwischenlagerung kann in Containern erfolgen. Anzahl und Größe nach Wahl des AN. Die Containerstellung und Vorhaltung ist in die Entsorgungspositionen einzukalkulieren.

Die Abrechnung erfolgt gegen Vorlage des Wiegescheins und der Deponiebescheinigungen.

**01.02.0010 Abfall nicht gefährlich AVV170407 LKW AN transp. Entsorg.-geb. gg.Nachweis**
Bau- und Abbruchabfälle, Metalle,
nicht gefährlich, Abfallschlüssel nach AVV (Abfallverzeichnis-Verordnung) 170407 Metall, gemischt,
nicht schadstoffbelastet,
in Behälter auf Baustelle lagernd,
mit LKW des AN transportieren, zur Beseitigungsanlage,
zum Lager / zur Anlage nach Wahl des AN,
die Containerstellung und die Entsorgungsgebühren sind in den EP einzukalkulieren.
Menge: 2,000 t

**01.02.0020 Abfall nicht gefährlich AVV170203 nicht schadstoffbelastet LKW AN transp. entsorgen Verwertungsanlage bis 12km Vergüt.Entsorg.gg.Nachweis**
Bau- und Abbruchabfälle, Holz, Glas und Kunststoff,
nicht gefährlich, Abfallschlüssel nach AVV (Abfallverzeichnis-Verordnung) 170203 Bau-/Abbruchabfall, Kunststoff,
nicht schadstoffbelastet,
in Behälter auf Baustelle lagernd,
mit LKW des AN transportieren, zur Beseitigungsanlage,
zum Lager / zur Anlage nach Wahl des AN,
die Containerstellung und die Entsorgungsgebühren sind in den EP einzukalkulieren.
Menge: 7,000 t

**01.02.0030 Abfall nicht gefährlich AVV170202 nicht schadstoffbelastet LKW AN transp. entsorgen Verwertungsanlage bis 12km Vergüt.Entsorg.gg.Nachweis**
Bau- und Abbruchabfälle, Holz, Glas und Kunststoff,
nicht gefährlich, Abfallschlüssel nach AVV (Abfallverzeichnis-Verordnung) 170202 Bau-/Abbruchabfall, Glas,
nicht schadstoffbelastet,
in Behälter auf Baustelle lagernd,
mit LKW des AN transportieren, zur Beseitigungsanlage,
zum Lager / zur Anlage nach Wahl des AN,
die Containerstellung und die Entsorgungsgebühren sind in den EP einzukalkulieren.
Menge: 8,000 t

**01.02.0040 Abfall nicht gefährlich AVV170904 LKW AN trans. Entsorg.-geb. gg.Nachweis**
Bau- und Abbruchabfälle,
Abfall ist nicht gefährlich, nicht schadstoffbelastet, Abfallschlüssel nach AVV (Abfallverzeichnis-Verordnung) AVV 17 09 04 gemischte Bau- und Abbruchabfälle,
in Behälter auf Baustelle lagernd,
mit LKW des AN transportieren, zur Beseitigungsanlage,
zum Lager / zur Anlage nach Wahl des AN,
die Containerstellung und die Entsorgungsgebühren sind in den EP einzukalkulieren.
Menge: 3,000 t

#### Abschnitt 01.03 Innentüranlagen / Innenfenster

*Hinweis: Kalkulationshinweise Innentüren*
Kalkulationshinweise Innentüren

Türanlagen gem. Zeichnung in Anlage 5+6.

Nach Auftragserteilung sind vom AN für alle
Positionen Konstruktionszeichnungen der Innentüranlagen anzufertigen und dem AG zur Prüfung und Genehmigung einzureichen.
Aus den Darstellungen müssen Konstruktion, Maße, Einbau, Befestigung und Bauanschlüsse der Bauteile sowie die Einbaufolge erkennbar sein.
Der Bestand ist eigenständig aufzumessen.

Diese Leistung ist in die Einheitspreise mit einzurechnen.

**01.03.0010 Innentürel. (IT.EG.F1) Drehflügeltür 1flg B 1010 mm H 2010 mm T30 RS Umfassungszarge Stahlblech D 1,5mm Maulweite 125 mm Metalltür vollflächig Stahl**
*** Bezugsbeschreibung
STLB-Bau 2026-04 031
Innentürelement aus Türblatt und Zarge, als Drehflügeltür, einflügelig, mit Anschlagfalz,
Breite Nennmaß Wandöffnung '1010' mm,
Höhe Nennmaß Wandöffnung '2010' mm,
bauphysikalische Anforderungen: Feuerwiderstandsklasse T 30 DIN 4102-5, mit Rauchschutzanforderung DIN 18095-1, Klimaklasse II, Prüfklima b, DIN EN 1121 (mittlere Beanspruchung), Korrosivitätskategorie C3 (mäßig) DIN EN ISO 12944-2, DIN EN ISO 14713-1, Beschichtung mit erwarteter Schutzdauer M DIN EN ISO 12944-1 von 7 bis 15 Jahren,
Ausführung mit Umfassungszarge, Zarge aus Stahlblech, Dicke Werkstoff Zarge 1,5 mm, Zarge verzinkt und pulverbeschichtet,
Maulweite '125' mm, Dichtungsprofil DIN EN 12365-1 als Hohlkammerprofil aus EPDM, Breite des Zargenspiegels 30/30 mm ohne Bodeneinstand, Hinterfüllung der Zarge mit Mineralwolle,
Ausführung als Metalltür, vollflächig, Türflügel aus Stahl, Blechdicke 0,8 mm, Oberfläche der Öffnungsfläche verzinkt, Oberfläche der Schließfläche verzinkt, vorgerichtet für PZ-Schloss, vorgerichtet für Obentürschließer, Ausführung gemäß Einzelbeschreibung,
Einzelbeschreibungs-Nr 'IT.EG.F1'
.
Menge: 1,000 St

**01.03.0020 Innentürel. (IT.OG1.05, 31, IT.OG2.05, 31) Drehflügeltür 1flg B 885 mm H 2010 mm T30 RS Umfassungszarge Stahlblech D 1,5mm Maulweite 150 mm Metalltür vollflächig Stahl**
*** wie Position 01.03.0010
Breite 885 mm
Höhe 2010 mm
Umfassungszarge Maukweite 150mm,
pulverbeschichtet.
Türen IT.OG1.05, 31, IT.OG2.05, 31
Menge: 4,000 St

*Hinweis: Innenfenster*
Innenfenster
Die nachfolgende Position beschreibt das Innenfenster im Erdgeschoss.

**01.03.0030 Einfachfenster B 1885 mm H 1010 mm 2tlg F30 Rahmen Alu VSG Fugendichtband**
STLB-Bau 2026-04 026
Einfachinnenfenster,
Breite Blendrahmen '1885' mm,
Höhe Blendrahmen '1010' mm, 2-teilig, senkrecht geteilt, mit durchlaufendem Pfosten,
bauphysikalische Anforderungen: Feuerwiderstandsklasse F 30 DIN 4102-2,
Rahmen aus Aluminium, flächenbündig, Rahmenoberfläche außen pulverbeschichtet, Rahmenoberfläche innen pulverbeschichtet, Befestigung des Rahmens mit Rahmendübeln/Fensterbauschrauben,
1. Teil festverglast,
2. Teil festverglast, Fenster transparent mit 2 Füllungen, aus Verbund-Sicherheitsglas (VSG), Abdichtung der Fuge umlaufend mit imprägniertem Fugendichtband, einschl. umlaufender Verleistung.
Menge: 1,000 St

#### Abschnitt 01.04 Beschläge Innentüren / Innenfenster

**01.04.0010 Obentürschließer Feuer-Rauchschutz-Innentür einflg. Endanschlag Gleitschiene Korrosionsbeständigkeit Kl.2**
STLB-Bau 2025-10 029
Obentürschließer DIN EN 1154, für Feuer-/Rauchschutztür als Innentür, für einflügelige Türanlagen, mit Endanschlag, mit Gleitschiene, ohne Feststellung, Montage Bandseite, Farbton silber, Korrosionsbeständigkeit DIN EN 1670 Klasse 2, Ausführung gemäß Einzelbeschreibung.
Menge: 5,000 St

**01.04.0020 Einsteckschloss gefälzte Türen Profilzyl**
STLB-Bau 2025-10 029
Einsteckschloss für gefälzte Türen, vorgerichtet für Profilzylinder DIN 18252, für einflügelige Tür, Falle und Riegel aus Stahl, korrosionsgeschützt.
Menge: 1,000 St

**01.04.0030 Einsteckschloss gefälzte Türen Panikfunktion Profilzyl**
STLB-Bau 2025-10 029
Einsteckschloss für gefälzte Türen, mit Panikfunktion, vorgerichtet für Profilzylinder DIN 18252, für einflügelige Tür, Falle und Riegel aus Stahl, korrosionsgeschützt.
Menge: 4,000 St

**01.04.0040 Drückergarnitur Gebrauchskl.3 Drücker-Drückergarn. Stahl niro matt Kurzschild**
STLB-Bau 2025-10 029
Drückergarnitur DIN EN 1906, Gebrauchskategorie Klasse 3, Dauerfunktionstüchtigkeit Klasse 6, als Drücker-Drückergarnitur, Maße DIN 18255, aus nichtrostendem Stahl, matt, gekröpft, Kurzschild, verdeckt verschrauben.
Menge: 5,000 St

**01.04.0050 Zulage Feststellanlage mit Magnet für eine T30-RS-Brandschutztür**
Liefern und fachgerechtes Montieren einer bauaufsichtlich zugelassenen Feststellanlage mit Magnet für eine T30-RS-Brandschutztür. Die Feststellanlage besteht mindestens aus:
- Rauchmelder(n) gemäß Richtlinie für Feststellanlagen,
- Auslösevorrichtung,
- Feststellvorrichtung (Magnet),
- Energieversorgung,
- zusätzlichem Handschalter zur manuellen Auslösung,
- Abnahmeprüfung durch den Hersteller oder eine zugelassene Prüfstelle mit Anbringung des Prüfschildes.

Die Montage und Inbetriebnahme erfolgt gemäß den bauaufsichtlichen Anforderungen und den Richtlinien für Feststellanlagen.
Menge: 1,000 St

#### Abschnitt 01.05 Außentüranlagen

*Hinweis: Technische Vorbemerkungen Außentüranlagen*
1.1. Zeichnungen

Nach Auftragserteilung sind vom AN für alle
Positionen Konstruktionszeichnungen anzufertigen
und dem AG zur Prüfung und Genehmigung einzureichen.
Aus den Darstellungen müssen Konstruktion, Maße, Einbau, Befestigung und Bauanschlüsse der Bauteile sowie die Einbaufolge erkennbar sein.
Der Bestand ist eigenständig aufzumessen.

Diese Leistung ist in die Einheitspreise mit einzurechnen.

Der Einbau hat gemäß der anliegenden Detailzeichnungen zu erfolgen. Randabstände und Einbaupositionen sind einzuhalten.

1.2 Konstruktionen Tür- und Fensteranlagen

Es sind stranggepresste Aluminium-Profile der Legierung EN AW 6060 und EN AW 6063 zu verwenden.
Die erforderlichen Profile sind für den gewünschten Verwendungszweck aus den Unterlagen des System-Herstellers auszuwählen.
Profilstärken Wahl nach Konstruktionszeichnungen in Anlage, sowie bauphysikalischen Anforderungen.
Das gewählte Bausystem in der Bieterabfrage anzugeben.

1.3 Prüfzeugnisse sind auf Verlangen des AG vor
Auftragvergabe vorzulegen.

Übereinstimmungszertifikate gem LBO (zB Übereinstimmungserklärung des Herstellers) sind vorzulegen.

2. Anforderungen an die Konstruktion

2.1 Statische Anforderung

Das Element muss alle einwirkenden Kräfte aus Wind,
Windsog, Eigenlast, Anpralllasten, geforderte
Sicherheitseinstufungen und Temperatur aufnehmen und an
den Baukörper abgeben können. Die Verbindungen und
Befestigungen müssen so konstruiert sein, dass ein
Toleranzbereich gegenüber dem Rohbau/ Bestand möglich
ist. Einbau gemäß statischen Anforderungen.

2.2 Bauphysikalische Anforderungen  Wärmeschutz

Für die Anforderung an den Wärmeschutz gilt der
Wärmeschutz der Elemente (Uw) nach DIN EN ISO 10077-1
sowie DIN 4108, "Wärmeschutz im Hochbau", insbesondere
Teil 4, Tabelle 3 (alle Werte nach Bundesanzeiger).

3.0 Maße
Sämtliche Maße sind eigenverantwortlich durch den AN am Bau zu überprüfen, Abweichungen von Maßen außerhalb der DIN 18203 Maßtoleranzen im Hochbau sind vor Ausführung der Bauleitung mitzuteilen!

4.0 Wartung und Pflege
Vom AN sind für  von ihm gelieferten Produkte, die zur Sicherstellung einer dauerhaften Funktionstüchtigkeit und Lebensdauer einer regelmäßigen Wartung bedürfen, Benutzerinformationen für den AG zu erstellen, die aus Produktinformation, Bedienungsanleitung und Wartungsanleitung bestehen müssen.

Die Benutzerinformationen sind dem AG in schriftlicher Form nach Abschluss der vertraglichen Leistungen zu übergeben.

*Hinweis: Allgemeine Hinweise*
Allgemeine Hinweise

Profilauswahl
Die Auswahl der Profile und die Ausführung hat gemäß den anliegenen Zeichnungen und den vorgenannten statischen und wärmetechnischen Anforderungen zu erfolgen.

Das Prinzip der Wärmedämmung ist für die gesamte Konstruktion einzuhalten.

*Hinweis: Hinweis Wärmedämmwerte Außentüren*
Hinweis Wärmedämmwerte Außentüren:

für die folgende Türanlage ist ein

Uw-Wert max. 1,3 W/m2K

verbindlich einzuhalten.
Die Fensterrahmen, Konstruktionsart und Verglasung ist entsprechend vom AN zu wählen.
Hierbei sind die in den Vorbemerkungen genannten statischen Randbedingungen und die aus den Anlageblättern ersichtlichen Einbausituationen zu beachten.
Der U-Wert ist rechnerisch nachzuweisen.

Die Verglasung ist entsprechend zu wählen.

**01.05.0010 Außentürel. AT.EG01/02 Drehflügeltür 2flg B 1700 mm H 2200 mm Segmentbogen stumpfer Anschlag 1,3W/m2K Rahmentür Alu**
STLB-Bau 2026-04 026
Außentürelement, als Drehflügeltür, 2-flügelig, mit Geh- und Standflügel, mit Anschlagfalz, als barrierefreie Ausführung DIN 18040,
Breite Nennmaß Wandöffnung '1700' mm,
Höhe Nennmaß Wandöffnung '2200' mm, Segmentbogen, Wandaufbau im Anschlussbereich einschalig, Befestigung an Mauerwerk, Leibungsmontage innen, in Öffnungen mit stumpfem Anschlag,
bauphysikalische Anforderungen: Wärmeschutz DIN EN ISO 10077-1, DIN 4108-4 Ud kleiner gleich 1,3 W/m2K,
Ausführung mit Blockzarge/Blendrahmen, aus Aluminium-Strangpressprofilen, Dicke Werkstoff Zarge 1,5 mm, Zarge pulverbeschichtet, ohne Türschwelle,
Ausführung des Türblatts als Rahmentür, Rahmen aus Aluminium, Oberfläche der Öffnungsfläche pulverbeschichtet, Oberfläche der Schließfläche pulverbeschichtet,
Türflügel transparent und transluzent mit 8 Füllungen,
vorgerichtet für Notausgangsverschluss DIN EN 179 Typ A Drücker-Betätigung, vorgerichtet für PZ-Schloss, Abdichtung der äußeren Dichtebene mit imprägniertem Fugendichtungsband aus Schaumkunststoff, 3-seitig, einschl. Verleistung, Abdichtung der inneren Dichtebene mit imprägniertem Fugendichtungsband aus Schaumkunststoff Beanspruchungsgruppe R DIN 18542, 3-seitig, einschl. Verleistung,
Ausführung gemäß Zeichnung und Einzelbeschreibung,
Einzelbeschreibungs-Nr 'AT.EG.01/02, Ausführung gemäß Zeichnung in Anlage 5'

Hersteller und Typ '....................................................'
vom Bieter einzutragen.
Menge: 2,000 St

**01.05.0020 Zulage Türschwelle**
Zulage zur v.g. Außentüranlage für Ausführung mit thermisch getrennter, barrierearmer Aluminium-Türschwelle.
Breite ca. 1700mm,
Einschließlich Lieferung, Montage, Abdichtung sowie aller erforderlichen Befestigungs- und Anschlussarbeiten.
Die Türschwelle ist entsprechend den Anforderungen an Wärme-, Luft- und Schlagregendichtheit sowie den geltenden technischen Regelwerken auszuführen.
Menge: 2,000 St

#### Abschnitt 01.06 Beschläge Außentüranlage

**01.06.0010 Obentürschließer Außentür einflg. Endanschlag Gleitsch. Korrosionsbest.Kl.3**
STLB-Bau 2026-04 029
Obentürschließer für Außentür, einflügelig, mit Endanschlag, ohne Feststellung, mit Montageplatte, Farbton silber, Korrosionsbeständigkeit DIN EN 1670 Klasse 3.
Menge: 2,000 St

**01.06.0020 Einsteckschloss gefälzte Türen Panikfunkt. PZ**
STLB-Bau 2026-04 029
Einsteckschloss für gefälzte Türen, mit Panikfunktion, vorgerichtet für Profilzylinder DIN 18252, für 2-flügelige Tür, Falle und Riegel aus Stahl, korrosionsgeschützt.
Menge: 2,000 St

**01.06.0030 Drückergarnitur Gebrauchskl.3 Drücker-Drückergarn. Stahl niro matt Drücker-Schlüsselrosette Profilzylinder**
STLB-Bau 2026-04 029
Drückergarnitur DIN EN 1906, Gebrauchskategorie Klasse 3, Dauerfunktionstüchtigkeit Klasse 7, als Drücker-Drückergarnitur, Maße DIN 18255, aus nichtrostendem Stahl, matt, gekröpft, Drücker- und Schlüsselrosette, gelocht für Profilzylinder, verdeckt verschrauben.
Menge: 2,000 St

**01.06.0040 Treibriegel verdeckt Stahl**
Treibriegel, verdeckt liegend,
aus Stahl, verzinkt,
Riegel aus Stahl,
für Standflügel der Türen AT.EG01/02.
Menge: 2,000 St

#### Abschnitt 01.07 Sonstiges Türen

*Hinweis: Hinweis Sonstiges*
Hinweis Sonstiges
In den nachfolgenden Positionen beschreiben Maßnahmen,
die auf Anweisung des AG auszuführen sind.

**01.07.0010 Türstopper Boden Stahl niro**
STLB-Bau 2017-04 029
Türstopper aus nichtrostendem Stahl, mit Gummipuffer, für Bodenmontage, befestigen mit Dübeln und Schrauben.
Menge: 5,000 St

**01.07.0020 Türstopper Wand Kunststoff**
STLB-Bau 2017-04 029
Türstopper aus Kunststoff, mit Gummipuffer, für Wandmontage, befestigen mit Dübeln und Schrauben.
Menge: 5,000 St

#### Abschnitt 01.08 Fensteranlagen

*Hinweis: Hinweis Fensterarbeiten KG:*
Hinweis Fensterarbeiten KG:
Die nachfolgenden Fenster befinden sich im Kellergeschoss.

Die Arbeiten im Kellergeschoss können jederzeit ausgeführt werden und können damit als "Springerarbeiten" fungieren, sollten in den belegten Geschossen aus bislang unvorhersehbaren Gründen Verzögerungen auftreten.

Der Fenster Aus- und Einbau hat auch im Keller innerhalb eines Tages / in einem Zuge zu erfolgen.

**01.08.0010 Kellerfenster Fenstertyp 5 - B 850mm H 500mm Rahmen Stahl Flügel Stahl Drehflügel einflg. Verglasung Isolierglas Schutzgitter**
Kellerfenster, als Einfachfenster mit Mauerankern,
Baurichtmaß Breite ca. 850 mm,
Höhe ca. 500 mm,
Rahmen aus Aluminium, Flügel aus Aluminium,
Rahmenoberfläche innen und außen pulverbeschichtet, weiß,
als Drehflügel, einflügelig,
einschl. Verglasung aus Isolierglas,
Wärmeschutz DIN EN ISO 10077-1, DIN 4108-4 Uw kleiner gleich 1,3 W/m2K,
mit außen auf Blendrahmen angebrachten Schutzgitter,
Schutzgitter gelocht aus Aluminium, weiß beschichtet,
mit Beschlag, Ausführung Beschlagsaufnahme in Euronut,
Fenstergriff aus Aluminium, weiß beschichtet,

Hersteller und Typ '....................................................'
vom Bieter einzutragen.
Menge: 42,000 St

*Hinweis: Hinweis Fensterarbeiten EG bis OG2*
Hinweis Fensterarbeiten EG bis OG2:
Die nachfolgenden Fenster befinden sich im Erdgeschoss bis OG2.

Der Fensterausbau, sowie -einbau hat immer jeweils an einem Tag zu erfolgen, da die Zimmer belegt sind. Der Bauablauf kann tagesaktuell mit dem Nutzer / Bauleitung abgestimmt werden.

Die Bewohner der entsprechenden Zimmer werden an dem Aus-/Einbautag jeweils in ein externes Zimmer verlegt, so dass in den vorher abgestimmten Zimmern Baufreiheit herrscht.

Die Aufwendungen durch den o.g. Bauablauf sind entsprechend einzukalkulieren.

**01.08.0020 Einfachfenster - Fenstertyp 1 - B 1050 mm H 2100 mm 3tlg 1,3W/m2K Rahmen Alu Isolierglas 2fach Dichtungsband BG1 Dichtungsband BGR**
*** Bezugsbeschreibung
STLB-Bau 2026-04 026
Einfachaußenfenster,
Breite Blendrahmen '1050' mm,
Höhe Blendrahmen '2100' mm, 3-teilig, waagerecht geteilt und unten senkrecht geteilt, mit durchlaufendem Riegel und Stulp, Wandaufbau im Anschlussbereich einschalig, Befestigungsuntergrund Vollziegel, Leibung mit Innenanschlag, 3-seitig, Leibungsmontage mittig,
bauphysikalische Anforderungen: Wärmeschutz DIN EN ISO 10077-1, DIN 4108-4 Uw kleiner gleich 1,3 W/m2K,
Rahmen aus Aluminium, flächenbündig, Rahmenoberfläche außen pulverbeschichtet, Rahmenoberfläche innen wie außen, Befestigung des Rahmens mit Rahmendübeln/Fensterbauschrauben,
1. Teil Drehkipp, 2. Teil Drehkipp, 3. Teil festverglast,
Fenster transparent, Füllung aus Isolierglas, 2-fach, mit 2 Anschlagdichtungen, mit Beschlag, Fenstergriff aus beschichtetem Aluminium, Abdichtung der äußeren Dichtebene mit imprägniertem Fugendichtungsband aus Schaumkunststoff, Beanspruchungsgruppe 1 DIN 18542, umlaufend, Abdichtung der inneren Dichtebene mit imprägniertem Fugendichtungsband aus Schaumkunststoff Beanspruchungsgruppe R DIN 18542, umlaufend, Dämmebene (Funktionsebene) vollständig ausfüllen,
Hersteller und Typ '....................................................'
vom Bieter einzutragen,
Ausführung gemäß Zeichnung und Einzelbeschreibung,
Einzelbeschreibungs-Nr 'Beschlagsaufnahme in Euronut.
Fenstertyp 1, siehe Anlage 2'
.
Menge: 126,000 St

**01.08.0030 Einfachfenster Fenstertyp 2 - B 600mm H 2100 mm**
*** wie Position 01.08.0020
Fenstertyp 2,
Breite ca. 600 mm,
Höhe ca. 2100 mm,
2-teillig, waagerecht geteilt,
1-flügliger Öffnungsrahmen Dreh-Kippflügel,
Oberlicht feststehend.
Menge: 18,000 St

**01.08.0040 Einfachfenster Fenstertyp 3 - B 2200mm H 2100 mm**
*** wie Position 01.08.0020
Fenstertyp 3,
Breite ca. 2200 mm,
Höhe ca. 2100 mm,
6-teillig,
senkrecht und waagerecht geteilt, gemäß Zeichnung in Anlage 2,
mit einem durchlaufenden Pfosten und zwei waagerechten Riegeln,
2 Stk Oberlichter feststehend,
im unteren Teil 4 Stk Dreh-Kippflügel mit Stulp.
Menge: 4,000 St

**01.08.0050 Einfachfenster Fenstertyp 4 - B 380mm H 600 mm**
*** wie Position 01.08.0020
Fenstertyp 4,
Breite ca. 380 mm,
Höhe ca. 600 mm,
1-teillig,
1-flügliger Öffnungerahmen Dreh-Kippflügel,
inkl. satinieren der Scheiben aus Floatglas DIN EN 572-2.
Menge: 6,000 St

**01.08.0060 Zulage für Blindpanel**
Zulage für Ausführung eines Oberlichtes mit Blindpanel,

Ausführung in Oberlicht eines Standardfensters
Oberlichtgröße gesamt ca. 105 x 70 cm,

Ausführung (anstelle transparenter Verglasung 105x70cm),
mit zusätzlichem, das Oberlicht teilenden, vertikalem Pfosten, L=70cm.

Oberlicht 1: BxH=ca. 52x70cm
Füllung Oberlicht 1 = Verglasung transparent wie Öffenflügel, feststehend.

Oberlicht 2: BxH=ca. 52x70cm
Füllung Oberlicht 2 = Isopanel Aluminium, pulverbeschicht, opak, mit Ausschnitt, rund 80 - 250mm für bauseitige Lüftung.
Menge: 10,000 St

#### Abschnitt 01.09 Sonstiges Fenster

**01.09.0010 Fliegenschutzgitter**
Fliegenschutzgitter für v.g. Fenstern,
H x B = ca. 1.400 × 1.050 mm
Montage außenseitig auf stabilem Spannrahmen aus stranggepressten Aluminiumprofilen,
pulverbeschichtet, weiß in Rahmenfarbe,
Bespannung mit witterungsbeständigem, kunststoffummanteltem Fiberglasgewebe,
anthrazit.

Befestigung des Spannrahmens ohne Beschädigung des Fensterrahmens mittels Einhängefedern oder gleichwertigem Befestigungssystem. Ausführung so, dass der Spannrahmen zur Reinigung oder Wartung werkzeuglos entnommen und wieder eingesetzt werden kann.
Menge: 20,000 St

**01.09.0020 Rollo Kassetten-Rollo Einzelanlage B 1000mm H 2100mm Antrieb Zugschnur Glasfasergewebe**
STLB-Bau 2026-04 030
Rollo DIN EN 13120 als Kassetten-Rollo, als Einzelanlage, vertikal, an Fenstern/Türen, Breite 1000 mm, Höhe 2100 mm, Bedienung durch seitliche Zugschnur, Rollobehang aus Glasfasergewebe,
als Blendschutz mit Sonnenschutz, U-Schiene als Einfachschiene, Farbton nach Standardfächer des AN, Schlussstab aus Aluminium, anodisiert.
Menge: 16,000 St

**01.09.0030 Verleistung mit Aluminium-Anschlussleiste innen**
*** Bezugsbeschreibung
Verleistung Fensterlaibungen im Innenbereich.
Liefern, maßgenau zuschneiden und fachgerecht montieren von beschichteter Aluminium-Anschlussleisten einschließlich aller erforderlichen Befestigungsmittel. Herstellung eines sauberen, geradlinigen und optisch einwandfreien Anschlusses zwischen Fensterrahmen und angrenzender Wand- bzw. Laibungsfläche. Erforderliche Anpassungsarbeiten, Gehrungsschnitte, Eckausbildungen sowie sämtliche Nebenleistungen sind in den Einheitspreis einzukalkulieren.
Menge: 250,000 m

**01.09.0040 Verleistung mit Aluminium-Anschlussleiste außen**
*** wie Position 01.09.0030
Ausführung außen
Menge: 100,000 m

*Hinweis: Hinweis Fensterbank innen*
Hinweis Fensterbank innen

Die nachfolgende Position beschreibt Fensterbankabdeckungen im Innenbereich. Die bestehenden Fensterbänke aus unterschiedlichen Materialien (Naturstein, Kunststein) sollen im Bestand verbleiben. Sollten durch den Ausbau oder bereits im Bestand Beschädigungen ersichtlich werden, so sollen die vorhandenen Fensterbänke mit einem Aluminium-Blech überdeckt werden.
Ausführung auf Anweisung der Bauleitung.

**01.09.0050 Fensterbankabdeck. Alu D 0,7mm Zuschnitt-B 400mm L 1050 mm 4xgekantet**
STLB-Bau 2026-04 022
Fensterbankabdeckung, aus Aluminium DIN EN 485 und DIN EN 507, Dicke 0,7 mm, beschichtet, Zuschnittbreite 400 mm,
Länge '1050' mm, 4 x gekantet, einschl. hinterer Aufkantung und Wasserfalz, mit seitlichen Abschlüssen, verdeckt befestigen.
Menge: 30,000 St

### Bereich 02 Metallbauarbeiten Gebäude 9

#### Abschnitt 02.01 Abbruch Fenster- und Türanlagen

*Hinweis: Hinweis Abbrucharbeiten:*
Hinweis Abbrucharbeiten:
Die unbelasteten, abgebrochenen Bauteile gehen ins
Eigentum des AN über und sind fachgerecht zu entsorgen.

Die Bestandsfotos (Anlagen 8) sind zu beachten.

Der Türausbau, sowie -einbau hat immer jeweils an einem Tag zu erfolgen, da die Zimmer belegt sind. Der Bauablauf kann tagesaktuell mit dem Nutzer / Bauleitung abgestimmt werden.
Mehrkosten für sind entsprechend einzukalkulieren.

*Hinweis: Hinweis Abbrucharbeiten Innentüren:*
Hinweis Abbrucharbeiten Innentüren:
Die nachfolgenden Position beschreiben den Abbruch von Innentüren.

**02.01.0010 Tür Stahl besch abbrechen IT.EG.02 nicht schadstoffbelastet B 885 mm H 2010 mm Türblatt-D 40 mm v.Hand Stoffe laden LKW AN ges.Vergüt.Entsorg.**
*** Bezugsbeschreibung
STLB-Bau 2025-10 084
Abbruch der Tür, der Innentür einflügelig, aus beschichtetem Stahl, im Rahmen einer Totalabbruchmaßnahme, nicht schadstoffbelastet,
Abfall ist nicht gefährlich,
Breite Nennmaß Wandöffnung '885' mm,
Höhe Nennmaß Wandöffnung '2010' mm, einschl. Eckzarge, einschl. Beschlag,
Türblattdicke '40' mm, Ausführung innerhalb des Bauwerks, Arbeitshöhe bis 2 m,
Abbruch von Hand/mit handgeführten Kleingeräten, Ausführung erschütterungsarm DIN 4150, lärmarm, Lärmpegel max. 80 dB(A), staubarm TRGS 559, aufgenommene Stoffe zur Entsorgung sortieren, sammeln, im Behälter des AN lagern, Behältergröße nach Wahl des AN, auf LKW des AN laden,
die Entsorgung wird gesondert vergütet, Ausführung gemäß Einzelbeschreibung,
Einzelbeschreibungs-Nr 'siehe Fotos in Anlage : IT.EG.02'
.
Menge: 1,000 St

**02.01.0020 Tür Stahl besch abbrechen IT.EG.14, 20, IT.EG.F2 nicht schadstoffbelastet B 1010 mm H 2010 mm Türblatt-D 40 mm v.Hand Stoffe laden LKW AN ges.Vergüt.Entsorg.**
*** wie Position 02.01.0010
Breite ca. 1010 mm
Höhe ca. 2010 mm
IT.EG.14, 20, IT.EG.F2
Menge: 3,000 St

**02.01.0030 Tür Stahl besch abbrechen IT.EG.F1, F3, IT.OG1.F1, F3, IT.DG.F3 nicht schadstoffbelastet B 1010 mm H 2010 mm Türblatt-D 40 mm v.Hand Stoffe laden LKW AN ges.Vergüt.Entsorg.**
*** wie Position 02.01.0010
Breite ca. 1010 mm
Höhe ca. 2010 mm
Umfassungszarge Stahl, MW ca. 250 mm
IT.EG.F1, F3, IT.OG1.F1, F3, IT.DG.F3
Menge: 5,000 St

**02.01.0040 Fenster Holz/Holzwerkstoff abbrechen F.EG.01 nicht schadstoffbelastet H 400 mm B 600 mm Rahmen-D 68 mm Glas-D 10 mm Entglasen v.Hand Stoffe laden LKW AN ges.Vergüt.Entsorg.**
Abbruch des Fensters, des Einfachfensters,
mit Verglasung, 1-teilig, aus Holz/Holzwerkstoff, im Rahmen einer Totalabbruchmaßnahme, nicht schadstoffbelastet,
Abfall ist nicht gefährlich, Altholzkategorie A II,
Höhe Blendrahmen ca. 400 mm,
Breite Blendrahmen ca. 600 mm,
Dicke Rahmen '68' mm,
Dicke Verglasung '10' mm, Isolierverglasung, 2-fach, einschl.
Blendrahmen, einschl. elektr. Fensteröffner, einschl. Entglasen, Ausführung innerhalb des Bauwerks, Arbeitshöhe bis 3 m,
Abbruch von Hand/mit handgeführten Kleingeräten, Ausführung erschütterungsarm DIN 4150, lärmarm, Lärmpegel max. 80 dB(A), staubarm TRGS 559, aufgenommene Stoffe zur Entsorgung sortieren, sammeln, im Behälter des AN lagern, Behältergröße nach Wahl des AN, auf LKW des AN laden,
die Entsorgung wird gesondert vergütet,
Siehe Foto in Anlage 8 - F.EG.01.
Menge: 1,000 St

**02.01.0050 Tür Holz/Holzwerkstoff abbrechen IT.OG1.08 nicht schadstoffbelastet B 1635 mm H 2135 mm Glas-D 10 mm Türblatt-D 40 mm Entglasen v.Hand Stoffe laden LKW AN ges.Vergüt.Entsorg.**
Abbruch der Tür, mit Verglasung, Innentür, 2-flügelig, aus Holz/Holzwerkstoff, im Rahmen einer Teilabbruchmaßnahme, nicht schadstoffbelastet,
Abfall ist nicht gefährlich, Altholzkategorie A II,
Breite Nennmaß Wandöffnung '1635' mm,
Höhe Nennmaß Wandöffnung '2135' mm,
Dicke Verglasung '10' mm,
Türblattdicke '40' mm, Drahtglas, Beschlag abbrechen, einschl.
Blendrahmen, einschl. Entglasen, Ausführung innerhalb des Bauwerks, Arbeitshöhe bis 2 m,
Abbruch von Hand/mit handgeführten Kleingeräten, Ausführung erschütterungsarm DIN 4150, lärmarm, Lärmpegel max. 80 dB(A), staubarm TRGS 559,
aufgenommene Stoffe sammeln, auf LKW des AN laden,
die Entsorgung wird gesondert vergütet.
Siehe Foto in Anlage 8 - IT.OG1.08
Menge: 1,000 St

**02.01.0060 Tür Holz/Holzwerkstoff abbrechen IT.OG1.10, 13, IT.DG.13, F1 nicht schadstoffbelastet B 1010 mm H 2010 mm Maulweite/WD 510mm Türblatt-D 40 mm v.Hand Stoffe laden LKW AN ges.Vergüt.Entsorg.**
Abbruch der Tür, Innentür, einflügelig, aus Holz/Holzwerkstoff, mit Einlage aus Röhrenspanplatte, im Rahmen einer Totalabbruchmaßnahme, nicht schadstoffbelastet,
Abfall ist nicht gefährlich, Altholzkategorie A II,
Breite Nennmaß Wandöffnung '1010' mm,
Höhe Nennmaß Wandöffnung '2010' mm,
Maulweite/Wanddicke 250-510 mm,
Türblattdicke '40' mm, einschl. Beschlag, einschl.
Umfassungszarge bzw. Eckzarge, Ausführung innerhalb des Bauwerks, Arbeitshöhe bis 2 m,
Abbruch von Hand/mit handgeführten Kleingeräten, Ausführung erschütterungsarm DIN 4150, lärmarm, Lärmpegel max. 80 dB(A), staubarm TRGS 559,
aufgenommene Stoffe sammeln, im Behälter des AN lagern, Behältergröße nach Wahl des AN, auf LKW des AN laden,
die Entsorgung wird gesondert vergütet,
Siehe Fotos in Anlage 8: IT.OG1.10, 13, IT.DG.13, F1.
Menge: 4,000 St

*Hinweis: Hinweis Abbrucharbeiten Außentüren und Fensteranlagen:*
Hinweis Abbrucharbeiten Außentüren und Fensteranlagen:
Die nachfolgenden Position beschreiben den Abbruch von  Außentüren und Fensteranlagen.

Die Fotos der Bestands in Anlage 6 sind zu beachten.

Hinweis Abbrucharbeiten Außentüren und Fensteranlagen:
Die nachfolgenden Position beschreiben den Abbruch von  Außentüren und Fensteranlagen.

Die Bestandsfenster möglichst schadfrei aus dem Bestand auszubauen. Der Ausbau kann hierbei von Innen, als auch von Außen über das bauseitige Fassadengerüst erfolgen.
Miteinzukalkulieren sind alls Nebenarbeiten, wie zB das Fräsen der Laibung mit einer Montagefräse etc.

Der unmittelbare Arbeitsbereich ist durch Abdecken des Bodens und der unmittelbar angrenzenden Möbel zu schützen. Die Kosten hierfür sind einzukalkulieren.

Ebenso einzukalkulieren ist das Verlassen des Baubereichs nach Abschluss der Arbeiten besenrein.

**02.01.0070 Fenstertyp 1 - Kunststoff abbrechen nicht schadstoffbelastet H 2050 mm B 1200 mm Rahmen-D 68 mm Glas-D 15 mm v.Hand Stoffe laden LKW AN ges.Vergüt.Entsorg.**
*** Bezugsbeschreibung
STLB-Bau 2026-04 084
Abbruch des Fensterelements, des Einfachfensters, mit Verglasung, 6-teilig, aus Kunststoff, im Rahmen einer Totalabbruchmaßnahme, nicht schadstoffbelastet,
Abfall ist nicht gefährlich,
Höhe Blendrahmen '2050' mm,
Breite Blendrahmen '1200' mm, einschl. Blendrahmen, Isolierverglasung, 2-fach,
Dicke Rahmen '68' mm,
Dicke Verglasung '15' mm, Ausführung innerhalb des Bauwerks, Ausführung in allen Geschossen, Arbeitshöhe bis 3 m,
Abbruch von Hand/mit handgeführten Kleingeräten, Ausführung erschütterungsarm DIN 4150, lärmarm, Lärmpegel max. 80 dB(A), staubarm TRGS 559, aufgenommene Stoffe zur Entsorgung sortieren, sammeln, im Behälter des AN lagern, Behältergröße nach Wahl des AN, auf LKW des AN laden,
die Entsorgung wird gesondert vergütet, Ausführung gemäß Einzelbeschreibung,
Einzelbeschreibungs-Nr 'Fenstertyp 1, gemäß Zeichnung in Anlage 7, Fotos in Anlage 6'
.
Menge: 30,000 St

**02.01.0080 Fenstertyp 2 - Kunststoff abbrechen**
*** wie Position 02.01.0070
Fenstertyp 2, gemäß Foto in Anlage 6,
6-teilig
Breite ca. 1200 mm
Höhe ca. 2210 mm
Menge: 26,000 St

**02.01.0090 Fenstertyp 3 - Kunststoff abbrechen**
*** wie Position 02.01.0070
Fenstertyp 3, gemäß Foto in Anlage 6,
2-teilig
Breite ca. 1200 mm
Höhe ca. 950 mm
Menge: 2,000 St

**02.01.0100 Fenstertyp 4 - Kunststoff abbrechen**
*** wie Position 02.01.0070
Fenstertyp 4, gemäß Foto in Anlage 6,
2-teilig,
inkl. vorderseitige Vergitterung aus Metall,
Breite ca. 1200 mm
Höhe ca. 790 mm
Menge: 2,000 St

**02.01.0110 Fenstertyp 5 - Kunststoff abbrechen**
*** wie Position 02.01.0070
Fenstertyp 5, gemäß Foto in Anlage 6,
3-teilig
Breite ca. 660 mm
Höhe ca. 2050 mm
Menge: 6,000 St

**02.01.0120 Fenstertyp 6 - Kunststoff abbrechen**
*** wie Position 02.01.0070
Fenstertyp 6, gemäß Foto in Anlage 6,
Gaubenfenster,
1-teilig
Breite ca. 750 mm
Höhe ca. 970 mm
Menge: 26,000 St

**02.01.0130 Fenstertyp 7 - Metall abbrechen**
*** wie Position 02.01.0070
Fenstertyp 7,
Kellerfenster,
Foto in Anlage 3,
2-teilig, Stahl mit Metallgitter,
Breite ca. 850mm
Höhe ca. 500 mm
Menge: 12,000 St

**02.01.0140 Gebäudeeingangstür 1 - Holz/Holzwerkstoff abbrechen nicht schadstoffbelastet B 1600 mm H 2050 mm Rahmen-D 68 mm Glas-D 15 mm Entglasen v.Hand Stoffe laden LKW AN ges.Vergüt.Entsorg.**
Abbruch der Eingangsür 1,
AT.EG.02+03, siehe Fotos in Anlage 8,
mit Verglasung, Außentür, 2-flügelig, aus Holz/Holzwerkstoff, im Rahmen einer Totalabbruchmaßnahme,
nicht schadstoffbelastet,
Abfall ist nicht gefährlich, Altholzkategorie A II,
Breite Nennmaß Wandöffnung '1600' mm,
Höhe Nennmaß Wandöffnung '2050' mm,
mit Rundbogen im Sturzbereich,
Dicke Rahmen '68' mm,
Dicke Verglasung '15' mm, Drahtglasverglasung,
einschl. Beschlag, einschl. Blendrahmen, einschl. Entglasen, Ausführung innerhalb des Bauwerks, Arbeitshöhe bis 2 m,
Abbruch von Hand/mit handgeführten Kleingeräten, Ausführung erschütterungsarm DIN 4150, lärmarm, Lärmpegel max. 80 dB(A), staubarm TRGS 559, aufgenommene Stoffe zur Entsorgung sortieren, sammeln, auf LKW des AN laden,
die Entsorgung wird gesondert vergütet.
Menge: 2,000 St

**02.01.0150 Gebäudeeingangstür 2 - Tür Kunststoff abbrechen nicht schadstoffbelastet B 1045 mm H 2200 mm Rahmen-D 68 mm Glas-D 10 mm v.Hand Stoffe laden LKW AN ges.Vergüt.Entsorg.**
*** Bezugsbeschreibung
STLB-Bau 2025-10 084
Abbruch der Tür, mit Verglasung, der Außentür einflügelig, aus Kunststoff, im Rahmen einer Totalabbruchmaßnahme, nicht schadstoffbelastet,
Abfall ist nicht gefährlich,
Breite Nennmaß Wandöffnung '1045' mm,
Höhe Nennmaß Wandöffnung '2200' mm, einschl. Zarge, Isolierverglasung, 2-fach,
Dicke Rahmen '68' mm,
Dicke Verglasung '10' mm, einschl. Beschlag, Ausführung innerhalb des Bauwerks, Ausführung im Erdgeschoss, Arbeitshöhe bis 2 m,
Abbruch von Hand/mit handgeführten Kleingeräten, Ausführung erschütterungsarm DIN 4150, lärmarm, Lärmpegel max. 80 dB(A), staubarm TRGS 559, aufgenommene Stoffe zur Entsorgung sortieren, sammeln, im Behälter des AN lagern, Behältergröße nach Wahl des AN, auf LKW des AN laden,
die Entsorgung wird gesondert vergütet, Ausführung gemäß Einzelbeschreibung,
Einzelbeschreibungs-Nr 'Gebäudeeingangstür 2'
.
Menge: 1,000 St

**02.01.0160 Gebäudeeingangstür 3 - Tür Kunststoff abbrechen nicht schadstoffbelastet B 1600 mm H 2200 mm Rahmen-D 68 mm Glas-D 10 mm v.Hand Stoffe laden transp. LKW AN entsorgen AVV170904 Vergüt.Entsorg. AN**
*** wie Position 02.01.0150
Gebäudeeingangstür 3,
gemäß Foto in Anlage 6,
2-flüglig,
Gesamtbreite ca. 1600 mm
Höhe ca. 2200 mm
Menge: 1,000 St

#### Abschnitt 02.02 Entsorgung

*Hinweis: Hinweis Entsorgungsarbeiten:*
Hinweis Entsprgungsarbeiten:
Die unbelasteten, abgebrochenen Bauteile gehen ins
Eigentum des AN über und sind fachgerecht zu entsorgen.

Die Zwischenlagerung kann in Containern erfolgen. Anzahl und Größe nach Wahl des AN. Die Containerstellung und Vorhaltung ist in die Entsorgungspositionen einzukalkulieren.

Die Abrechnung erfolgt gegen Vorlage des Wiegescheins und der Deponiebescheinigungen.

**02.02.0010 Abfall nicht gefährlich AVV170407 LKW AN transp. Entsorg.-geb. gg.Nachweis**
Bau- und Abbruchabfälle, Metalle,
nicht gefährlich, Abfallschlüssel nach AVV (Abfallverzeichnis-Verordnung) 170407 Metall, gemischt,
nicht schadstoffbelastet,
in Behälter auf Baustelle lagernd,
mit LKW des AN transportieren, zur Beseitigungsanlage,
zum Lager / zur Anlage nach Wahl des AN,
die Containerstellung und die Entsorgungsgebühren sind in den EP einzukalkulieren.
Menge: 1,500 t

**02.02.0020 Abfall nicht gefährlich AVV170203 nicht schadstoffbelastet LKW AN transp. entsorgen Verwertungsanlage bis 12km Vergüt.Entsorg.gg.Nachweis**
Bau- und Abbruchabfälle, Holz, Glas und Kunststoff,
nicht gefährlich, Abfallschlüssel nach AVV (Abfallverzeichnis-Verordnung) 170203 Bau-/Abbruchabfall, Kunststoff,
nicht schadstoffbelastet,
in Behälter auf Baustelle lagernd,
mit LKW des AN transportieren, zur Beseitigungsanlage,
zum Lager / zur Anlage nach Wahl des AN,
die Containerstellung und die Entsorgungsgebühren sind in den EP einzukalkulieren.
Menge: 3,000 t

**02.02.0030 Abfall nicht gefährlich AVV170202 nicht schadstoffbelastet LKW AN transp. entsorgen Verwertungsanlage bis 12km Vergüt.Entsorg.gg.Nachweis**
Bau- und Abbruchabfälle, Holz, Glas und Kunststoff,
nicht gefährlich, Abfallschlüssel nach AVV (Abfallverzeichnis-Verordnung) 170202 Bau-/Abbruchabfall, Glas,
nicht schadstoffbelastet,
in Behälter auf Baustelle lagernd,
mit LKW des AN transportieren, zur Beseitigungsanlage,
zum Lager / zur Anlage nach Wahl des AN,
die Containerstellung und die Entsorgungsgebühren sind in den EP einzukalkulieren.
Menge: 4,000 t

**02.02.0040 Abfall nicht gefährlich AVV170904 LKW AN trans. Entsorg.-geb. gg.Nachweis**
Bau- und Abbruchabfälle,
Abfall ist nicht gefährlich, nicht schadstoffbelastet, Abfallschlüssel nach AVV (Abfallverzeichnis-Verordnung) AVV 17 09 04 gemischte Bau- und Abbruchabfälle,
in Behälter auf Baustelle lagernd,
mit LKW des AN transportieren, zur Beseitigungsanlage,
zum Lager / zur Anlage nach Wahl des AN,
die Containerstellung und die Entsorgungsgebühren sind in den EP einzukalkulieren.
Menge: 3,000 t

#### Abschnitt 02.03 Innentüranlagen / Innenfenster

*Hinweis: Kalkulationshinweise Innentüren*
Kalkulationshinweise Innentüren

Alle Türen sollen sich in Art und Beschaffenheit den vorhandenen Bestandstüren angleichen.
Die Oberfläche der Türen wird vor Ort durch der AG in Angleichung an die Bestandstüren gewählt.
Farbbeschichtung der Stahlzargen nach örtlicher Angabe des AG nach RAL.

Türanlagen gem. Zeichnung in Anlage 9+10.

Nach Auftragserteilung sind vom AN für alle
Positionen Konstruktionszeichnungen der Innentüranlagen anzufertigen und dem AG zur Prüfung und Genehmigung einzureichen.
Aus den Darstellungen müssen Konstruktion, Maße, Einbau, Befestigung und Bauanschlüsse der Bauteile sowie die Einbaufolge erkennbar sein.
Der Bestand ist eigenständig aufzumessen.

Diese Leistung ist in die Einheitspreise mit einzurechnen.

**02.03.0010 Innentürelement (IT.OG1.08) B 1635 mm H 2135 mm T30 RS Rahmentür Alu**
Innentüranlagen IT.OG1.08,
aus Aluminium,
Breite Nennmaß Wandöffnung ca. 1635 mm,
Höhe Nennmaß Wandöffnung ca. 2135 mm,
Brandschutzanforderung an die Gesamtanlage (gesamtes Türelement bestehend aus Türflügel und Seitenteil (Standflügel):  Feuerwiderstandsklasse T 30 DIN 4102-5,
mit Rauchschutzanforderung DIN 18095-1,
Befestigung an Mauerwerk,
Ausführung mit Blockzarge/-rahmen,
Profilstärke gemäß statischen Anforderungen,
alle Profile pulverbeschichtet.
Arbeitshöhe des Montageortes bis 2,00 m,
Ausführung gemäß Zeichnung in Anlage 10.

Gesamtanlage bestehend aus:

1.  Drehflügeltür, 1-flügelig,
Ausführung als Rahmentür,
Breite ca. 101 cm
Höhe ca. 213,5 cm
mit Anschlagfalz,
Türflügel mit 1 transparenten/transluzenten Füllungen je Flügel, aus Verbund-Sicherheitsglas (VSG),
mit aufgesetzten Bändern,
Gangflügel
vorgerichtet für Beschlaggarnitur,
vorgerichtet für Obentürschließer.
2. Seitenteil 1 (Standflügel)
Breite ca. 63cm
Höhe ca. 213,5 cm
mit je 1 transparenten/transluzenten Füllungen
aus Verbund-Sicherheitsglas (VSG),
vorgerichtet für Falztreibriegel

Angebotenes Produkt (Hersteller, System):

'..........................................................................................'
vom Bieter einzutragen
Menge: 1,000 St

**02.03.0020 Innentürel. IT.EG.02 - Drehflügeltür 1flg B 885 mm H 2010 mm T30 RS Umfassungszarge Stahlblech D 1,5mm Maulweite 125 mm Metalltür vollflächig Stahl**
*** Bezugsbeschreibung
STLB-Bau 2025-10 031
Innentürelement aus Türblatt und Zarge, als Drehflügeltür, einflügelig, mit Anschlagfalz,
Breite Nennmaß Wandöffnung '885' mm,
Höhe Nennmaß Wandöffnung '2010' mm,
bauphysikalische Anforderungen: Feuerwiderstandsklasse T 30 DIN 4102-5, mit Rauchschutzanforderung DIN 18095-1, Klimaklasse II, Prüfklima b, DIN EN 1121 (mittlere Beanspruchung), Korrosivitätskategorie C3 (mäßig) DIN EN ISO 12944-2, DIN EN ISO 14713-1, Beschichtung mit erwarteter Schutzdauer M DIN EN ISO 12944-1 von 7 bis 15 Jahren,
Ausführung mit Umfassungszarge, Zarge aus Stahlblech, Dicke Werkstoff Zarge 1,5 mm, Zarge verzinkt und beschichtet,
Maulweite '125' mm, Dichtungsprofil DIN EN 12365-1 als Hohlkammerprofil aus EPDM, Breite des Zargenspiegels 30/30 mm ohne Bodeneinstand, Hinterfüllung der Zarge mit Mineralwolle,
Ausführung als Metalltür, vollflächig, Türflügel aus Stahl, Blechdicke 0,8 mm, Oberfläche der Öffnungsfläche verzinkt, Oberfläche der Schließfläche verzinkt, vorgerichtet für PZ-Schloss, vorgerichtet für Obentürschließer, Ausführung gemäß Einzelbeschreibung,
Einzelbeschreibungs-Nr 'IT.EG.02'
.
Menge: 1,000 St

**02.03.0030 Innentürel. IT.EG.14, 20, F2, IT.OG1.10 - Drehflügeltür 1flg B 1010 mm H 2010 mm T30 RS Eckzarge Stahlblech D 1,5mm Metalltür vollflächig Stahl**
*** wie Position 02.03.0020
Breite ca. 1010 mm
Höhe ca. 2010 m
Eckzarge aus Stahlblech, Dicke Werkstoff Zarge 1,5 mm,
IT.EG.14, 20, F2, IT.OG1.10
Menge: 4,000 St

**02.03.0040 Innentürel. IT.EG.F1, IT.OG1.13, IT.DG.F1 - Drehflügeltür 1flg B 1010 mm H 2010 mm T30 RS Umfassungzarge Stahlblech D 1,5mm Metalltür vollflächig Stahl**
*** wie Position 02.03.0020
Breite ca. 1010 mm
Höhe ca. 2010 m
Umfassungs aus Stahlblech, Dicke Werkstoff Zarge 1,5 mm,
Maulweite ca. 250 mm,
IT.EG.F1. IT.OG1.13, IT.DG.F1
Menge: 3,000 St

**02.03.0050 Innentürel. IT.EG.F3, IT.OG1.F1- Drehflügeltür 1flg B 1010 mm H 2010 mm T30 RS Umfassungzarge Stahlblech D 1,5mm Metalltür vollflächig Stahl**
*** wie Position 02.03.0020
Breite ca. 1010 mm
Höhe ca. 2010 m
Umfassungs aus Stahlblech, Dicke Werkstoff Zarge 1,5 mm,
Maulweite ca. 120 mm,
IT.EG.F3, IT.OG1.F1
Menge: 2,000 St

**02.03.0060 Innentürel. IT.OG1.F3, IT.DG.F3- Drehflügeltür 1flg B 1010 mm H 2010 mm T30 RS Umfassungzarge Stahlblech D 1,5mm Metalltür vollflächig Stahl**
*** wie Position 02.03.0020
Breite ca. 1010 mm
Höhe ca. 2010 m
Umfassungs aus Stahlblech, Dicke Werkstoff Zarge 1,5 mm,
Maulweite ca. 160 mm,
IT.OG1.F3, IT.DG.F3
Menge: 2,000 St

**02.03.0070 Innentürel. IT.DG.13- Drehflügeltür 1flg B 1010 mm H 2010 mm T30 RS Umfassungzarge Stahlblech D 1,5mm Metalltür vollflächig Stahl**
*** wie Position 02.03.0020
Breite ca. 1010 mm
Höhe ca. 2010 m
Umfassungs aus Stahlblech, Dicke Werkstoff Zarge 1,5 mm,
Maulweite ca. 100 mm,
IT.DG.13
Menge: 1,000 St

*Hinweis: Innenfenster*
Innenfenster
Die nachfolgende Position beschreibt das Innenfenser im Erdgeschoss.

**02.03.0080 Einfachfenster B 400 mm H 600 mm 1tlg Rahmen Alu Fugendichtband**
STLB-Bau 2026-04 026
Einfachinnenfenster,
Breite Blendrahmen '400' mm,
Höhe Blendrahmen '600' mm, einteilig,
Rahmen aus Aluminium, flächenbündig, Rahmenoberfläche außen pulverbeschichtet, Rahmenoberfläche innen pulverbeschichtet, Befestigung des Rahmens mit Rahmendübeln/Fensterbauschrauben,
1. Teil Dreh, Fenster transparent mit einer Füllung, Abdichtung der Fuge umlaufend mit imprägniertem Fugendichtband, einschl. umlaufender Verleistung.
Menge: 1,000 St

#### Abschnitt 02.04 Beschläge Innentüren / Innenfenster

**02.04.0010 Obentürschließer Feuer-Rauchschutz-Innentür einflg. Endanschlag Gleitschiene Korrosionsbeständigkeit Kl.2**
STLB-Bau 2025-10 029
Obentürschließer DIN EN 1154, für Feuer-/Rauchschutztür als Innentür, für einflügelige Türanlagen, mit Endanschlag, mit Gleitschiene, ohne Feststellung, Montage Bandseite, Farbton silber, Korrosionsbeständigkeit DIN EN 1670 Klasse 2, Ausführung gemäß Einzelbeschreibung.
Menge: 14,000 St

**02.04.0020 Einsteckschloss gefälzte Türen Profilzyl**
STLB-Bau 2025-10 029
Einsteckschloss für gefälzte Türen, vorgerichtet für Profilzylinder DIN 18252, für einflügelige Tür, Falle und Riegel aus Stahl, korrosionsgeschützt.
Menge: 1,000 St

**02.04.0030 Einsteckschloss gefälzte Türen Panikfunktion Profilzyl**
STLB-Bau 2025-10 029
Einsteckschloss für gefälzte Türen, mit Panikfunktion, vorgerichtet für Profilzylinder DIN 18252, für einflügelige Tür, Falle und Riegel aus Stahl, korrosionsgeschützt.
Menge: 14,000 St

**02.04.0040 Drückergarnitur Gebrauchskl.3 Drücker-Drückergarn. Stahl niro matt Kurzschild**
STLB-Bau 2025-10 029
Drückergarnitur DIN EN 1906, Gebrauchskategorie Klasse 3, Dauerfunktionstüchtigkeit Klasse 6, als Drücker-Drückergarnitur, Maße DIN 18255, aus nichtrostendem Stahl, matt, gekröpft, Kurzschild, verdeckt verschrauben.
Menge: 11,000 St

**02.04.0050 Drückergarnitur Gebrauchskl.3 Wechselgarn. Drücker Türknauf nicht drehbar Stahl niro matt Kurzschild**
STLB-Bau 2026-04 029
Drückergarnitur DIN EN 1906, Gebrauchskategorie Klasse 3, Dauerfunktionstüchtigkeit Klasse 6, als Wechselgarnitur mit Drücker und Türknauf, nicht drehbar, aus nichtrostendem Stahl, matt, gekröpft, Kurzschild, verdeckt verschrauben.
Menge: 3,000 St

**02.04.0060 Treibriegel verdeckt Stahl**
Treibriegel, verdeckt liegend, aus Stahl, verzinkt, Riegel aus Stahl, Ausführung gemäß Einzelbeschreibung,
Einzelbeschreibungs-Nr
für Tür IT.EG.16
.
Menge: 1,000 St

**02.04.0070 Oberlichtöffner aufliegend Elektroantrieb Einzelschaltung**
Oberlichtöffner, aufliegend, für senkrecht eingebaute Fenster, für Klappflügel, Elektroantrieb für Einzelschaltung, sichtbare Beschlagteile, Farbton weiß.

Ausführung an Innenfenster in ehemaliger Arrestzelle.
Menge: 1,000 St

#### Abschnitt 02.05 Außentüranlagen

*Hinweis: Technische Vorbemerkungen Außentüranlagen*
1.1. Zeichnungen

Nach Auftragserteilung sind vom AN für alle
Positionen Konstruktionszeichnungen anzufertigen
und dem AG zur Prüfung und Genehmigung einzureichen.
Aus den Darstellungen müssen Konstruktion, Maße, Einbau, Befestigung und Bauanschlüsse der Bauteile sowie die Einbaufolge erkennbar sein.
Der Bestand ist eigenständig aufzumessen.

Diese Leistung ist in die Einheitspreise mit einzurechnen.

Der Einbau hat gemäß der anliegenden Detailzeichnungen zu erfolgen. Randabstände und Einbaupositionen sind einzuhalten.

1.2 Konstruktionen Tür- und Fensteranlagen

Es sind stranggepresste Aluminium-Profile der Legierung EN AW 6060 und EN AW 6063 zu verwenden.
Die erforderlichen Profile sind für den gewünschten Verwendungszweck aus den Unterlagen des System-Herstellers auszuwählen.
Profilstärken Wahl nach Konstruktionszeichnungen in Anlage, sowie bauphysikalischen Anforderungen.
Das gewählte Bausystem in der Bieterabfrage anzugeben.

1.3 Prüfzeugnisse sind auf Verlangen des AG vor
Auftragvergabe vorzulegen.

Übereinstimmungszertifikate gem LBO (zB Übereinstimmungserklärung des Herstellers) sind vorzulegen.

2. Anforderungen an die Konstruktion

2.1 Statische Anforderung

Das Element muss alle einwirkenden Kräfte aus Wind,
Windsog, Eigenlast, Anpralllasten, geforderte
Sicherheitseinstufungen und Temperatur aufnehmen und an
den Baukörper abgeben können. Die Verbindungen und
Befestigungen müssen so konstruiert sein, dass ein
Toleranzbereich gegenüber dem Rohbau/ Bestand möglich
ist. Einbau gemäß statischen Anforderungen.

2.2 Bauphysikalische Anforderungen  Wärmeschutz

Für die Anforderung an den Wärmeschutz gilt der
Wärmeschutz der Elemente (Uw) nach DIN EN ISO 10077-1
sowie DIN 4108, "Wärmeschutz im Hochbau", insbesondere
Teil 4, Tabelle 3 (alle Werte nach Bundesanzeiger).

3.0 Maße
Sämtliche Maße sind eigenverantwortlich durch den AN am Bau zu überprüfen, Abweichungen von Maßen außerhalb der DIN 18203 Maßtoleranzen im Hochbau sind vor Ausführung der Bauleitung mitzuteilen!

4.0 Wartung und Pflege
Vom AN sind für  von ihm gelieferten Produkte, die zur Sicherstellung einer dauerhaften Funktionstüchtigkeit und Lebensdauer einer regelmäßigen Wartung bedürfen, Benutzerinformationen für den AG zu erstellen, die aus Produktinformation, Bedienungsanleitung und Wartungsanleitung bestehen müssen.

Die Benutzerinformationen sind dem AG in schriftlicher Form nach Abschluss der vertraglichen Leistungen zu übergeben.

*Hinweis: Allgemeine Hinweise*
Allgemeine Hinweise

Profilauswahl
Die Auswahl der Profile und die Ausführung hat gemäß den anliegenen Zeichnungen und den vorgenannten statischen und wärmetechnischen Anforderungen zu erfolgen.

Das Prinzip der Wärmedämmung ist für die gesamte Konstruktion einzuhalten.

*Hinweis: Hinweis Wärmedämmwerte Außentüren*
Hinweis Wärmedämmwerte Außentüren:

für die folgende Türanlage ist ein

Uw-Wert max. 1,3 W/m2K

verbindlich einzuhalten.
Die Fensterrahmen, Konstruktionsart und Verglasung ist entsprechend vom AN zu wählen.
Hierbei sind die in den Vorbemerkungen genannten statischen Randbedingungen und die aus den Anlageblättern ersichtlichen Einbausituationen zu beachten.
Der U-Wert ist rechnerisch nachzuweisen.

Die Verglasung ist entsprechend zu wählen.

**02.05.0010 Außentürel. AT.EG.01 - Drehflügeltür 1flg B 1045 mm H 2200 mm stumpfer Anschlag 1,3W/m2K Rahmentür Alu**
STLB-Bau 2026-04 026
Außentürelement, als Drehflügeltür, einflügelig, mit Anschlagfalz, als barrierefreie Ausführung DIN 18040,
Breite Nennmaß Wandöffnung '1045' mm,
Höhe Nennmaß Wandöffnung '2200' mm, Wandaufbau im Anschlussbereich einschalig, Befestigung an Mauerwerk, Leibungsmontage innen, in Öffnungen mit stumpfem Anschlag,
bauphysikalische Anforderungen: Wärmeschutz DIN EN ISO 10077-1, DIN 4108-4 Ud kleiner gleich 1,3 W/m2K,
Ausführung mit Blockzarge/Blendrahmen, aus Aluminium-Strangpressprofilen, Dicke Werkstoff Zarge 1,5 mm, Zarge pulverbeschichtet, ohne Türschwelle,
Ausführung des Türblatts als Rahmentür, Rahmen aus Aluminium, Oberfläche der Öffnungsfläche pulverbeschichtet, Oberfläche der Schließfläche pulverbeschichtet,
Türflügel transparent und transluzent mit einer Füllung,
vorgerichtet für Notausgangsverschluss DIN EN 179 Typ A Drücker-Betätigung, vorgerichtet für PZ-Schloss, Abdichtung der äußeren Dichtebene mit imprägniertem Fugendichtungsband aus Schaumkunststoff, 3-seitig, einschl. Verleistung, Abdichtung der inneren Dichtebene mit imprägniertem Fugendichtungsband aus Schaumkunststoff Beanspruchungsgruppe R DIN 18542, 3-seitig, einschl. Verleistung,
Ausführung gemäß Zeichnung und Einzelbeschreibung,
Einzelbeschreibungs-Nr 'AT.EG.01. Siehe Zeichnung in Anlage 10'
.
Menge: 1,000 St

**02.05.0020 Außentürel. AT.EG.02/03 - Drehflügeltür 2flg B 1600 mm H 2050 mm Segmentbogen stumpfer Anschlag 1,3W/m2K Rahmentür Alu**
STLB-Bau 2026-04 026
Außentürelement, als Drehflügeltür, 2-flügelig, mit Geh- und Standflügel, mit Anschlagfalz, als barrierefreie Ausführung DIN 18040,
Breite Nennmaß Wandöffnung '1600' mm,
Höhe Nennmaß Wandöffnung '2050' mm, Segmentbogen, Wandaufbau im Anschlussbereich einschalig, Befestigung an Mauerwerk, Leibungsmontage innen, in Öffnungen mit stumpfem Anschlag,
bauphysikalische Anforderungen: Wärmeschutz DIN EN ISO 10077-1, DIN 4108-4 Ud kleiner gleich 1,3 W/m2K,
Ausführung mit Blockzarge/Blendrahmen, aus Aluminium-Strangpressprofilen, Dicke Werkstoff Zarge 1,5 mm, Zarge pulverbeschichtet, ohne Türschwelle,
Ausführung des Türblatts als Rahmentür, Rahmen aus Aluminium, Oberfläche der Öffnungsfläche pulverbeschichtet, Oberfläche der Schließfläche pulverbeschichtet,
Türflügel transparent und transluzent mit 10 Füllungen,
vorgerichtet für Notausgangsverschluss DIN EN 179 Typ A Drücker-Betätigung, vorgerichtet für PZ-Schloss, Abdichtung der äußeren Dichtebene mit imprägniertem Fugendichtungsband aus Schaumkunststoff, 3-seitig, einschl. Verleistung, Abdichtung der inneren Dichtebene mit imprägniertem Fugendichtungsband aus Schaumkunststoff Beanspruchungsgruppe R DIN 18542, 3-seitig, einschl. Verleistung,
Ausführung gemäß Zeichnung und Einzelbeschreibung,
Einzelbeschreibungs-Nr 'AT.EG.02/03. Siehe Zeichnung in Anlage 10'
.
Menge: 2,000 St

**02.05.0030 Außentürel. AT.EG.04 - Drehflügeltür 2flg B 1600 mm H 2200 mm stumpfer Anschlag 1,3W/m2K Rahmentür Alu**
STLB-Bau 2026-04 026
Außentürelement, als Drehflügeltür, 2-flügelig, mit Geh- und Standflügel, mit Anschlagfalz, als barrierefreie Ausführung DIN 18040,
Breite Nennmaß Wandöffnung '1600' mm,
Höhe Nennmaß Wandöffnung '2200' mm, Wandaufbau im Anschlussbereich einschalig, Befestigung an Mauerwerk, Leibungsmontage innen, in Öffnungen mit stumpfem Anschlag,
bauphysikalische Anforderungen: Wärmeschutz DIN EN ISO 10077-1, DIN 4108-4 Ud kleiner gleich 1,3 W/m2K,
Ausführung mit Blockzarge/Blendrahmen, aus Aluminium-Strangpressprofilen, Dicke Werkstoff Zarge 1,5 mm, Zarge pulverbeschichtet, ohne Türschwelle,
Ausführung des Türblatts als Rahmentür, Rahmen aus Aluminium, Oberfläche der Öffnungsfläche pulverbeschichtet, Oberfläche der Schließfläche pulverbeschichtet,
Türflügel transparent und transluzent mit 8 Füllungen,
vorgerichtet für Notausgangsverschluss DIN EN 179 Typ A Drücker-Betätigung, vorgerichtet für PZ-Schloss, Abdichtung der äußeren Dichtebene mit imprägniertem Fugendichtungsband aus Schaumkunststoff, 3-seitig, einschl. Verleistung, Abdichtung der inneren Dichtebene mit imprägniertem Fugendichtungsband aus Schaumkunststoff Beanspruchungsgruppe R DIN 18542, 3-seitig, einschl. Verleistung,
Ausführung gemäß Zeichnung und Einzelbeschreibung,
Einzelbeschreibungs-Nr 'AT.EG.04. Siehe Zeichnung in Anlage 10'
.
Menge: 1,000 St

**02.05.0040 Zulage Türschwelle**
Zulage zur v.g. Außentüranlagen für Ausführung mit thermisch getrennter, barrierearmer Aluminium-Türschwelle.
Breite ca. 1460 mm,
Einschließlich Lieferung, Montage, Abdichtung sowie aller erforderlichen Befestigungs- und Anschlussarbeiten.
Die Türschwelle ist entsprechend den Anforderungen an Wärme-, Luft- und Schlagregendichtheit sowie den geltenden technischen Regelwerken auszuführen.
Menge: 2,000 St

#### Abschnitt 02.06 Beschläge Außentüranlage

**02.06.0010 Obentürschließer Außentür einflg. Endanschlag Gleitsch. Korrosionsbest.Kl.3**
STLB-Bau 2026-04 029
Obentürschließer für Außentür, einflügelig, mit Endanschlag, ohne Feststellung, mit Montageplatte, Farbton silber, Korrosionsbeständigkeit DIN EN 1670 Klasse 3.
Menge: 4,000 St

**02.06.0020 Einsteckschloss gefälzte Türen Panikfunkt. PZ**
STLB-Bau 2026-04 029
Einsteckschloss für gefälzte Türen, mit Panikfunktion, vorgerichtet für Profilzylinder DIN 18252, für einflügelige Tür, Falle und Riegel aus Stahl, korrosionsgeschützt.
Menge: 1,000 St

**02.06.0030 Einsteckschloss gefälzte Türen Panikfunkt. PZ**
STLB-Bau 2026-04 029
Einsteckschloss für gefälzte Türen, mit Panikfunktion, vorgerichtet für Profilzylinder DIN 18252, für 2-flügelige Tür, Falle und Riegel aus Stahl, korrosionsgeschützt.
Menge: 3,000 St

**02.06.0040 Drückergarnitur Gebrauchskl.3 Drücker-Drückergarn. Stahl niro matt Drücker-Schlüsselrosette Profilzylinder**
STLB-Bau 2026-04 029
Drückergarnitur DIN EN 1906, Gebrauchskategorie Klasse 3, Dauerfunktionstüchtigkeit Klasse 7, als Drücker-Drückergarnitur, Maße DIN 18255, aus nichtrostendem Stahl, matt, gekröpft, Drücker- und Schlüsselrosette, gelocht für Profilzylinder, verdeckt verschrauben.
Menge: 4,000 St

**02.06.0050 Treibriegel verdeckt Stahl**
Treibriegel, verdeckt liegend,
aus Stahl, verzinkt,
Riegel aus Stahl,
für Standflügel der Türen AT.EG02/03/04.
Menge: 3,000 St

#### Abschnitt 02.07 Sonstiges Türen

*Hinweis: Hinweis Sonstiges*
Hinweis Sonstiges
In den nachfolgenden Positionen beschreiben Maßnahmen,
die auf Anweisung des AG auszuführen sind.

**02.07.0010 Türstopper Boden Stahl niro**
STLB-Bau 2017-04 029
Türstopper aus nichtrostendem Stahl, mit Gummipuffer, für Bodenmontage, befestigen mit Dübeln und Schrauben.
Menge: 10,000 St

**02.07.0020 Türstopper Wand Kunststoff**
STLB-Bau 2017-04 029
Türstopper aus Kunststoff, mit Gummipuffer, für Wandmontage, befestigen mit Dübeln und Schrauben.
Menge: 10,000 St

#### Abschnitt 02.08 Fensteranlagen

*Hinweis: Hinweis Fensterarbeiten KG:*
Hinweis Fensterarbeiten KG:
Die nachfolgenden Fenster befinden sich im Kellergeschoss.

Die Arbeiten im Kellergeschoss können jederzeit ausgeführt werden und können damit als "Springerarbeiten" fungieren, sollten in den belegten Geschossen aus bislang unvorhersehbaren Gründen Verzögerungen auftreten.

Der Fenster Aus- und Einbau hat auch im Keller innerhalb eines Tages / in einem Zuge zu erfolgen.

**02.08.0010 Kellerfenster Fenstertyp 7 - B 750mm H 500mm Rahmen Stahl Flügel Stahl Drehflügel einflg. Verglasung Isolierglas Schutzgitter**
Kellerfenster, als Einfachfenster mit Mauerankern,
Baurichtmaß Breite ca. 750 mm,
Höhe ca. 500 mm,
Rahmen aus Aluminium, Flügel aus Aluminium,
Rahmenoberfläche innen und außen pulverbeschichtet, weiß,
als Drehflügel, einflügelig,
einschl. Verglasung aus Isolierglas,
Wärmeschutz DIN EN ISO 10077-1, DIN 4108-4 Uw kleiner gleich 1,3 W/m2K,
mit außen auf Blendrahmen angebrachten Schutzgitter,
Schutzgitter gelocht aus Aluminium, weiß beschichtet,
mit Beschlag, Ausführung Beschlagsaufnahme in Euronut,
Fenstergriff aus Aluminium, weiß beschichtet,

Hersteller und Typ '....................................................'
vom Bieter einzutragen.
Menge: 12,000 St

*Hinweis: Hinweis Fensterarbeiten EG bis DG*
Hinweis Fensterarbeiten EG bis DG:
Die nachfolgenden Fenster befinden sich im Erdgeschoss bis DG.

Der Fensterausbau, sowie -einbau hat immer jeweils an einem Tag zu erfolgen, da die Zimmer belegt sind. Der Bauablauf kann tagesaktuell mit dem Nutzer / Bauleitung abgestimmt werden.

Die Bewohner der entsprechenden Zimmer werden an dem Aus-/Einbautag jeweils in ein externes Zimmer verlegt, so dass in den vorher abgestimmten Zimmern Baufreiheit herrscht.

Die Aufwendungen durch den o.g. Bauablauf sind entsprechend einzukalkulieren.

**02.08.0020 Einfachfenster B 1200 mm H 2050 mm 3tlg 1,3W/m2K Rahmen Alu Isolierglas 2fach Dichtungsband BG1 Dichtungsband BGR**
*** Bezugsbeschreibung
STLB-Bau 2026-04 026
Einfachaußenfenster,
Breite Blendrahmen '1200' mm,
Höhe Blendrahmen '2050' mm, 3-teilig, waagerecht geteilt und unten senkrecht geteilt, mit durchlaufendem Riegel und Stulp, Wandaufbau im Anschlussbereich einschalig, Befestigungsuntergrund Vollziegel, Leibung mit Innenanschlag, 3-seitig, Leibungsmontage mittig,
bauphysikalische Anforderungen: Wärmeschutz DIN EN ISO 10077-1, DIN 4108-4 Uw kleiner gleich 1,3 W/m2K,
Rahmen aus Aluminium, flächenbündig, Rahmenoberfläche außen pulverbeschichtet, Rahmenoberfläche innen wie außen, Befestigung des Rahmens mit Rahmendübeln/Fensterbauschrauben,
1. Teil Drehkipp, 2. Teil Drehkipp, 3. Teil festverglast,
Fenster transparent, Füllung aus Isolierglas, 2-fach, mit 2 Anschlagdichtungen, mit Beschlag, Fenstergriff aus beschichtetem Aluminium, Abdichtung der äußeren Dichtebene mit imprägniertem Fugendichtungsband aus Schaumkunststoff, Beanspruchungsgruppe 1 DIN 18542, umlaufend, Abdichtung der inneren Dichtebene mit imprägniertem Fugendichtungsband aus Schaumkunststoff Beanspruchungsgruppe R DIN 18542, umlaufend, Dämmebene (Funktionsebene) vollständig ausfüllen,
Hersteller und Typ '....................................................'
vom Bieter einzutragen,
Ausführung gemäß Zeichnung und Einzelbeschreibung,
Einzelbeschreibungs-Nr 'Beschlagsaufnahme in Euronut.
Fenstertyp 1, siehe Anlage 7'
.
Menge: 30,000 St

**02.08.0030 Einfachfenster Fenstertyp 2 - B 1200mm H 2210 mm**
*** wie Position 02.08.0020
Fenstertyp 2,
Breite ca. 1200 mm,
Höhe ca. 2210 mm,
senkrecht und waagerecht geteilt,
gemäß Zeichnung in Anlage7
Menge: 26,000 St

**02.08.0040 Einfachfenster Fenstertyp 3 - B 1200mm H 950 mm**
*** wie Position 02.08.0020
Fenstertyp 3,
Breite ca. 1200 mm,
Höhe ca. 950 mm,
2-teillig, senkrecht geteilt,
2-flügliger Öffnungsrahmen Dreh-Kippflügel,
mit Stulp,
Zeichnung siehe Anlage 7
Menge: 2,000 St

**02.08.0050 Einfachfenster Fenstertyp 4 - B 1200mm H 790 mm**
*** wie Position 02.08.0020
Fenstertyp 4,
Breite ca. 1200 mm,
Höhe ca. 790 mm,
2-teillig, senkerecht geteilt,
2-flügliger Öffnungerahmen Dreh-Kippflügel,
mit Stulp,
Zeichnung siehe Anlage 7
Menge: 2,000 St

**02.08.0060 Einfachfenster Fenstertyp 5 - B 660mm H 2050 mm**
*** wie Position 02.08.0020
Fenstertyp 5,
Breite ca. 660 mm,
Höhe ca. 2050 mm,
2-teillig, waagerecht geteilt,
1-flügliger Öffnungerahmen Dreh-Kippflügel,
Oberlicht feststehend.
Zeichnung siehe Anlage 7
Menge: 6,000 St

**02.08.0070 Einfachfenster Fenstertyp 6 - B 750 mm H 970 mm,**
*** wie Position 02.08.0020
Fenstertyp 6,
Breite ca. 750 mm,
Höhe ca. 970 mm,
1-teillig,
1-flügliger Öffnungerahmen Dreh-Kippflügel,
Befestigungsuntergrund Holz (Dachgauben),
Zeichnung siehe Anlage 7.
Menge: 26,000 St

**02.08.0080 Zulage für Blindpanel**
Zulage für Ausführung eines Oberlichtes mit Blindpanel,

Ausführung in Oberlicht eines Standardfensters
Oberlichtgröße gesamt ca. 120 x 70 cm,

Ausführung (anstelle transparenter Verglasung 120x70cm),
mit zusätzlichem, das Oberlicht teilenden, vertikalem Pfosten, L=70cm.

Oberlicht 1: BxH=ca. 60x70cm
Füllung Oberlicht 1 = Verglasung transparent wie Öffenflügel, feststehend.

Oberlicht 2: BxH=ca. 60x70cm
Füllung Oberlicht 2 = Isopanel Aluminium, pulverbeschicht, opak, mit Ausschnitt, rund 80 - 250mm für bauseitige Lüftung.
Menge: 4,000 St

#### Abschnitt 02.09 Sonstiges Fenster

**02.09.0010 Fliegenschutzgitter**
Fliegenschutzgitter für v.g. Fenstern,
H x B = ca. 1.400 × 1.200 mm
Montage außenseitig auf stabilem Spannrahmen aus stranggepressten Aluminiumprofilen,
pulverbeschichtet, weiß in Rahmenfarbe,
Bespannung mit witterungsbeständigem, kunststoffummanteltem Fiberglasgewebe,
anthrazit.

Befestigung des Spannrahmens ohne Beschädigung des Fensterrahmens mittels Einhängefedern oder gleichwertigem Befestigungssystem. Ausführung so, dass der Spannrahmen zur Reinigung oder Wartung werkzeuglos entnommen und wieder eingesetzt werden kann.
Menge: 10,000 St

**02.09.0020 Rollo Kassetten-Rollo Einzelanlage B 1200mm H 2100mm Antrieb Zugschnur Glasfasergewebe**
STLB-Bau 2026-04 030
Rollo DIN EN 13120 als Kassetten-Rollo, als Einzelanlage, vertikal, an Fenstern/Türen, Breite 1200 mm, Höhe 2100 mm, Bedienung durch seitliche Zugschnur, Rollobehang aus Glasfasergewebe,
als Blendschutz mit Sonnenschutz, U-Schiene als Einfachschiene, Farbton nach Standardfächer des AN, Schlussstab aus Aluminium, anodisiert.
Menge: 10,000 St

**02.09.0030 Verleistung mit Aluminium-Anschlussleiste innen**
*** Bezugsbeschreibung
Verleistung Fensterlaibungen im Innenbereich.
Liefern, maßgenau zuschneiden und fachgerecht montieren von beschichteter Aluminium-Anschlussleisten einschließlich aller erforderlichen Befestigungsmittel. Herstellung eines sauberen, geradlinigen und optisch einwandfreien Anschlusses zwischen Fensterrahmen und angrenzender Wand- bzw. Laibungsfläche. Erforderliche Anpassungsarbeiten, Gehrungsschnitte, Eckausbildungen sowie sämtliche Nebenleistungen sind in den Einheitspreis einzukalkulieren.
Menge: 150,000 m

**02.09.0040 Verleistung mit Aluminium-Anschlussleiste außen**
*** wie Position 02.09.0030
Ausführung außen
Menge: 50,000 m

**02.09.0050 Oberlichtöffner aufliegend Elektroantrieb Einzelschaltung**
Oberlichtöffner, aufliegend, für senkrecht eingebaute Fenster, für Klappflügel, Elektroantrieb für Einzelschaltung, sichtbare Beschlagteile, Farbton weiß.

Ausführung an Gaubenfenstern im Treppenhaus.
Menge: 2,000 St

*Hinweis: Hinweis Fensterbank innen*
Hinweis Fensterbank innen

Die nachfolgende Position beschreibt Fensterbankabdeckungen im Innenbereich. Die bestehenden Fensterbänke aus unterschiedlichen Materialien (Naturstein, Kunststein) sollen im Bestand verbleiben. Sollten durch den Ausbau oder bereits im Bestand Beschädigungen ersichtlich werden, so sollen die vorhandenen Fensterbänke mit einem Aluminium-Blech überdeckt werden.
Ausführung auf Anweisung der Bauleitung.

**02.09.0060 Fensterbankabdeck. Alu D 0,7mm Zuschnitt-B 400mm L 1200 mm 4xgekantet**
STLB-Bau 2026-04 022
Fensterbankabdeckung, aus Aluminium DIN EN 485 und DIN EN 507, Dicke 0,7 mm, beschichtet, Zuschnittbreite 400 mm,
Länge '1200' mm, 4 x gekantet, einschl. hinterer Aufkantung und Wasserfalz, mit seitlichen Abschlüssen, verdeckt befestigen.
Menge: 20,000 St

### Bereich 03 Stundenlohnarbeiten

#### Abschnitt 03.01 Stundenlohnarbeiten

*Hinweis: Hinweis*
Für anfallende Stundenlohnarbeiten sind feste
Stundenlohnverrechnungssätze anzubieten, in denen
unaufgegliedert Lohn- und Gehaltskosten und
Gemeinkostenanteile einschl. der Sozialkassenbeiträge
und vermögenswirksame Leistungen sowie Lohn- und
Gehaltsnebenkosten enthalten sind.

Zuschläge für Nacht-, Sonntags- und Feiertagsarbeit
sind nicht in die Verrechnungssätze einzubeziehen.

Der Bieter erklärt, dass die Verrechnungssätze unter
Beachtung der preisrechtlichen Vorschriften ermittelt
wurden und unabhängig von der Anzahl der abgerechneten
Stunden gelten.

**03.01.0010 Fachvorarbeiter/-in sämtliche Kosten/Zuschläge**
STLB-Bau 2025-10 091
Stundenlohnarbeiten durch Fachvorarbeiter/-in
der Verrechnungssatz für die jeweilige Arbeitskraft umfasst sämtliche Aufwendungen wie Lohn- und Gehaltskosten, Lohn- und Gehaltsnebenkosten, Zuschläge, lohngebundene und lohnabhängige Kosten, sonstige Sozialkosten, Gemeinkosten, Wagnis und Gewinn.
Menge: 10,000 h

**03.01.0020 Facharbeiter/-in sämtliche Kosten/Zuschläge**
STLB-Bau 2025-10 091
Stundenlohnarbeiten durch Facharbeiter/-in
der Verrechnungssatz für die jeweilige Arbeitskraft umfasst sämtliche Aufwendungen wie Lohn- und Gehaltskosten, Lohn- und Gehaltsnebenkosten, Zuschläge, lohngebundene und lohnabhängige Kosten, sonstige Sozialkosten, Gemeinkosten, Wagnis und Gewinn.
Menge: 10,000 h

**03.01.0030 Bauhelfer/-in sämtliche Kosten/Zuschläge**
STLB-Bau 2025-10 091
Stundenlohnarbeiten durch Bauhelfer/-in
der Verrechnungssatz für die jeweilige Arbeitskraft umfasst sämtliche Aufwendungen wie Lohn- und Gehaltskosten, Lohn- und Gehaltsnebenkosten, Zuschläge, lohngebundene und lohnabhängige Kosten, sonstige Sozialkosten, Gemeinkosten, Wagnis und Gewinn.
Menge: 10,000 h
